# EIS2 - Eiswerderstraße 12, 13585 Berlin
Angebotsaufforderung (GAEB DA XML 3.3, DA83)
Projekt: EIS 2
Währung: EUR
Vergabeart: Freihändige Vergabe
Abgabeort: Covivio Immobilien GmbH Lietzenburger Str. 90 10719 Berlin F
Ausführungsbeginn: 07.08.2024
Ausführungsende: 19.12.2024
Sicherheit Vertragserfüllung %: 0,00
Sicherheit Gewährleistung %: 0,00
Auftraggeber: Covivio Wohnen GmbH, c/o Covivio Immobilien GmbH, Lietzenburger Str. 90, 10719 Berlin, Ansprechpartner Quenzel, E-Mail stefan.quenzel@covivio.immo
Ausführungsort: EIS2 Neubau, Eiswerderstraße 12, 13585 Berlin, Ansprechpartner Quenzel, Stefan, E-Mail stefan.quenzel@covivio.immo
Erstellt mit: 4 240423, NOVA AVA, 30.04.2024

## ALLGEMEINE PROJEKTBESCHREIBUNG EIS 2
ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Turm: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ZUSÄTZLICHE TECHNISCHE VORBEMERKUNGEN PFOSTEN-RIEGEL-FASSADE
ZUSÄTZLICHE TECHNISCHE VORBEMERKUNGEN PFOSTEN-RIEGEL-FASSADE
Der sachliche Geltungsbereich ergibt sich ebenso wie die technische Ausführung aus ATV:
DIN 18 358 Rollladenarbeiten
DIN 18 361 Verglasungsarbeiten
sowie den anerkannten Regeln der Technik.

Ergänzend sind folgende ATV / DIN zu berücksichtigen:
ATV DIN 18 299 Allgemeine Regelungen für Bauarbeiten jeder Art
ATV DIN 18 335 Stahlbauarbeiten
ATV DIN 18 336 Abdichtungsarbeiten
ATV DIN 18 357 Beschlagarbeiten
ATV DIN 18 363 Maler- und Lackierarbeiten - Beschichtungen
DIN 18040  Barrierefreies Bauen
DIN EN 13115 Klassifizierung mechanischer Eigenschaften

EN-Normen
Luftdurchlässigkeit nach EN 12207
Schlagregendichtheit nach EN 12208
Windwiderstand nach EN 12210
Bedienkräfte, mech. Festigkeit nach EN 13115
Dauerfunktion nach EN 12400

VDI 2719
Schalldämmung von Fenstern und deren Zusatzeinrichtungen

ift FE-05/2
Einsatzempfehlungen für Fenster und Außentüren sowie sonstige
Merkblätter und Richtlinien des ift Rosenheim e.V.

Technische Richtlinien des Glaserhandwerks
Bundesinnungsverband des Glaserhandwerks, Hadamar

VFF-Merkblätter
Verband Fenster + Fassade (VFF)

VFF KU.01
Visuelle Beurteilung von Oberflächen von Kunststofffenster- und Türelementen
Herausgeber: Verband der Fenster- und Fassadenhersteller e.V. (VFF)

ZTV zur Ausschreibung von PF-Fassade
Herausgeber: Fachabteilung Kunststofffenster des Verbandes der Fenster- und Fassadenhersteller e.V. (VFF)

RAL-GZ 695 Fenster, Fassaden und Haustüren

Weiterhin gelten sämtliche europäischen und nationalen Vorschriften, Merkblätter, Stoff- und Prüfnormen usw. jeweils in ihrer aktuellen Fassung sowie die Herstellerverarbeitungsangaben, Zulassungen und Empfehlungen der jeweiligen Fachverbände.

## ZUSÄTZLICHE TECHNISCHE VORBEMERKUNGEN HINTERLÜFTETE FASSADE
ZUSÄTZLICHE TECHNISCHE VORBEMERKUNGEN HINTERLÜFTETE FASSADE
Der sachliche Geltungsbereich ergibt sich ebenso wie die technische Ausführung aus ATV:
DIN EN 13830 Vorhangfassaden sowie den anerkannten Regeln der Technik.

Ergänzend sind folgende ATV zu berücksichtigen:

| DIN EN 949 | Fenster, Türen, Dreh- und Rolläden, Vorhangfassaden |
| --- | --- |
| DIN EN 1364-1 | Feuerwiderstandsprüfungen für nichttragende Bauteile |
| DIN EN 1364-3 | Feuerwiderstandsprüfungen für nichttragende Bauteile - Teil 3: Vorhangfassaden - Gesamtausführung |
| DIN EN 1364-4 | Feuerwiderstandsprüfungen für nichttragende Bauteile - Teil 4: Vorhangfassaden |
| DIN EN 12152 | Vorhangfassaden - Luftdurchlässigkeit |
| DIN EN 12153 | Vorhangfassaden - Luftdurchlässigkeit - Prüfverfahren |
| DIN EN 12154 | Vorhangfassaden - Schlagregendichtheit |
| DIN EN 12155 | Vorhangfassaden - Schlagregendichtheit- Laborprüfung |
| DIN EN 12179 | Vorhangfassaden - Widerstand gegen Windlast |
| DIN EN 13050 | Vorhangfassaden - Schlagregendichtheit - Laborprüfung mit wechselndem Luftdruck Besprühen mit Wasser |
| DIN EN 13051 | Vorhangfassaden - Schlagregendichtheit - Feldversuch |
| DIN EN 13116 | Vorhangfassaden - Widerstand gegen Windlast - Leistungsanforderungen |
| DIN EN 13119 | Vorhangfassaden - Terminologie |
| DIN EN 13830 | Vorhangfassaden |
| DIN EN 13947 | Wärmetechnisches Verhalten von Vorhangfassaden - Berechnung des Wärmedurchgangskoeffizienten |
| DIN EN 14019 | Vorhangfassaden - Stoßfestigkeit - Leistungsanforderungen |
| DIN 18351 | VOB Vergabe- und Vertragsordnung für Bauleistungen - Teil C: Allgemeine Technische Vertragsbedingungen für Bauleistungen (ATV) - Vorgehängte hinterlüftete Fassaden |
| DIN 18516-1 | Außenwandbekleidungen, hinterlüftet - Teil 1: Anforderungen, Prüfgrundsätze |
| DIN 18516-3 | Außenwandbekleidungen, hinterlüftet - Teil 3: Naturwerkstein: Anforderungen, Bemessung |
| DIN 18516-4 | Außenwandbekleidungen, hinterlüftet; Einscheibensicherheitsglas |
| DIN 18516-5 | Außenwandbekleidungen, hinterlüftet - Teil 5 Betonwerkstein; Anforderungen, Bemessung |

DIN 18 363  Maler- und Lackiererarbeiten-Beschichtungen
DIN 4102  Brandverhalten von Baustoffen und Bauteilen
DIN 4108  Wärmeschutz und Energie-Einsparung in Gebäuden
DIN 4109  Schallschutz im Hochbau

Weiterhin gelten sämtliche europäischen und nationalen Vorschriften, Merkblätter, Stoff- und Prüfnormen usw. jeweils in ihrer aktuellen Fassung sowie die Herstellerverarbeitungsangaben, Zulassungen und Empfehlungen der jeweiligen Fachverbände.

## ZUSÄTZLICHE TECHNISCHE VORBEMERKUNGEN SONNENSCHUTZANLAGEN
ZUSÄTZLICHE TECHNISCHE VORBEMERKUNGEN SONNENSCHUTZANLAGEN
Der sachliche Geltungsbereich ergibt sich ebenso wie die technische Ausführung aus ATV:
DIN 18 358 Rollladenarbeiten sowie den anerkannten Regeln der Technik.

Ergänzend sind folgende ATV zu berücksichtigen:
DIN 18 299 Allgemeine Regelungen für Bauarbeiten jeder Art
DIN 18 335 Stahlbauarbeiten
DIN 18 336 Abdichtungsarbeiten
DIN 18 355 Tischlerarbeiten
DIN 18 357 Beschlagarbeiten
DIN 18 360 Metallbauarbeiten
DIN 18 361 Verglasungsarbeiten
DIN 18 363 Maler- und Lackierarbeiten-Beschichtungen
DIN 18 364 Korrosionsschutzarbeiten an Stahlbauten
Technische Richtlinien
Bundesverband Rollladen + Sonnenschutz e.V.

Weiterhin gelten sämtliche europäischen und nationalen Vorschriften, Merkblätter, Stoff- und Prüfnormen usw. jeweils in ihrer aktuellen Fassung sowie die Herstellerverarbeitungsangaben, Zulassungen und Empfehlungen der jeweiligen Fachverbände.

## LEISTUNGSÜBERSICHT
LEISTUNGSÜBERSICHT

| Riegel | Fläche der Pfosten-Riegel-Fassade (Glas): | ca. 156 m² |
| --- | --- | --- |
|  | Fläche der Pfosten-Riegel-Fassade (Verbundpaneel): | ca. 200 m² |
|  | Anzahl der Einbaufenster in der Pfosten-Riegel-Fassade: | 6 Stk. |
|  | Fläche der Vorhangfassade (Wand und Decke): | ca.192 m² |
|  | Anzahl der Aluminiumfenster in der Pfosten-Riegel-Fassade (Staffelgeschoss): | 2 Stk. |
|  | Windfang (Glas-Automatiktür): | 1 Stk. |
|  | Anzahl der Aluminiumtüren: | 3 Stk. |
|  | Anzahl der Aluminiumfenster: | 2 Stk. |
| Tower | Fläche der Vorhangfassade (Wand und Decke): | 25 m² |
|  | Anzahl der Aluminiumfenster: | 35 Stk. |
|  | Anzahl der Aluminiumfenster 10.OG: | 16 Stk. |
|  | Anzahl der Aluminiumtüren: | 7 Stk. |
|  | Fensterbank, Aluminium | 5 m |

## 3192 PR-Konstruktion / VH-Fassade / Alu-Elemente
Datum: 30.04.2024

### Titel 1 EIS2

#### Bereich 1.1 Pfosten-Riegel-Fassade (RIEGEL)

*Hinweis: Leitbeschreibung, Pfosten-Riegel-Fassade*
Leitbeschreibung Pfosten-Riegel-Konstruktion mit Aluminium-Andruckprofil und einem Schaumstoffband mit einer nach innen hoch reflektierenden Aluminiumkaschierung zur Verminderung der Wärmestrahlung, einschl.
Glaspaneelen mit 2-Scheibenisolierverglasung und kompletten Beschlägen für Einsatzfensterelemente, liefern und montieren.

Die Konstruktion besteht aus einem Tragwerk und dem kombinierten Verglasung,- Entwässerung-und Andrucksystem. Die Ausbildung der Isolationszone, zwischen dem Tragwerk und den Andruckprofilen,
erfolgt gemäß den Ucw Vorgaben an das Bauteil.

Tragwerk:
Das Tragwerk der Fassaden-Konstruktion besteht aus rechteckigen Mehrkammer-Hohlprofilen. Die tragenden Profile sind raumseitig angeordnet. Alle Profilkanten sind gerundet, mit mind. r >=2 mm.
Die Riegelprofile werden ausgeklinkt und überlappen im Kreuzungspunkt den Pfosten. Dadurch wird eventuell auftretende Feuchtigkeit sicher abgeleitet. Horizontale Stöße sind mit systemkonformen Stoßverbindern und Stoßstücken auszuführen. Für vertikale Dehnungs- und Montagestöße sind entsprechende systemseitige
Alu-Einschubprofile und Halbschalen sowie Dehnungsstoß-Dichtstücke einzusetzen. Stahlteile (Anker-, Unterkonstruktionen, geschweißte Konstruktionen, etc.) sind in feuerverzinkter Ausführung vorzusehen. Stahlbleche sind verzinkt auszuführen. Hohlkammerprofile aus Stahl müssen allseitig, auch innen, mit dauerhaftem Rostschutz ausgeführt werden. Die Nachbesserung von Fehlstellen, Beschädigungen
 sowie das Nacharbeiten von etwaigen Schweißstellen hat entsprechend DIN EN ISO 1461 zu erfolgen. Die Profilbautiefen sind gemäß den statischen Anforderungen gem. Werkplanung des AN und den Planvorgaben anzubieten. Hierbei ist jedoch zu beachten, dass eine gleichbleibende Pfostentiefe bei allen Elementen gefordert ist.

Eckverbindungen:
Eckverbindungen sind im Press-Stumpf-Schweißverfahren herzustellen. Gehrungen müssen der Scheibenlast und den funktionellen Belastungen dauerhaft standhalten. Bei Riegel  und Pfosten sind einwandfrei abdichtende Schraubverbindungen zugelassen.

Profilansichtsbreiten / Profilbautiefen
Bautiefe  je nach System und statisch- konstruktiven Erfordernissen zu bestimmen. Profilansichtsbreiten gemäß Detailplanung von Architekten.

| Profilansichtsbreiten: / (Pfosten, Montagepfosten und Riegel) | ca. 50 mm |
| --- | --- |
| Pfosten (Bautiefe): | von 50 bis 250 mm |
| Riegel (Bautiefe): | von 55 bis 255 mm |
| Deckschale (Pfosten): | ca. 20 mm |
| Deckschale (Riegel): | ca. 15 mm |
| Andruckprofil für Brüstungssicherung: | ca. 45 mm |

RAL-Farbton nach Angabe des Architekten
Rahmenoberflächen Blend- und Flügelrahmen etc.

Vorgesehener Farbton: '........................................' Pulver beschichtete Alu-Fassadenblech.

Ausführung:
Der AN hat im Anschlussbereich zum Rohbau bzw. beim Übergang in die Wärmedämmebene entsprechende gedämmte Anschlussprofile als gedämmte Paneele oder Blechverkleidungen und Anschlussbleche
aus gekanteten Profilblechen inkl. ausgestopften Fugen und Anschlussfolien für die Winddichtung, die Dampfsperren und Abdichtungen vollumfänglich mit auszuführen. Es sind sowohl senkrechte als auch eine schräge im Winkel geplante Wandanschlüsse und die WDVS/Klinkerfassade oder Vorhangfassade vom AN zu beachten. Im oberen Abschluss ist der Anschluss an die Dampfsperren vom Dach und im unteren Anschlussbereich die Abdichtung an die vom Rohbau hergestellte Gebäudeabdichtung und Perimeterdämmung mit zu beachten und vom AN fachgerecht herzustellen.
Nach der Herrichtung der PR-Fassaden durch den AN wird der Fassadenbauer die Anschlussfassaden aus WDVS mit Klinkerriemchen herrichten.
 Zudem werden Innen- und Außen die Bodenbeläge und im Deckenbereich abgehängte Deckenkonstruktionen an die hergestellten Fassaden angearbeitet. Der AN hat somit alle notwendigen Arbeiten zum Einbau des Fassadensystems mit Türen und Lamellenfenster vollständig inkl. Abdichtung, Anschlussfolien, Blechverkleidungen und Übergangsschienen fertigzustellen, so dass die Folgeunternehmer u.a. für WDVS/Klinkerfassade, Trockenbau, Bodenbeläge und Bodenaufbauten und Ga-La-Arbeiten nach Fertigstellung des AN die Leibungs-, Sturz-, und Schwellenbereiche ungestört herstellen können. Es ist besonders wichtig, dass die Arbeiten in einem straffen Ablauf durchgeführt und in einem möglichst kurzen Zeitraum immer in enger Koordination mit den Arbeiten der WDVS/Klinkerfassaden und der Vorhangfassaden abgeschlossen werden.

 Die Glas-Fassade und insbesondere die Blechverkleidungen und Anschlussbauteile sind auf der gesamten Fassade flucht- und lotgerecht in jeweils einer Ebene einzubauen. Anschlussfugen müssen ein durchgängiges
 Spaltmaß aufweisen und dürfen nicht schief zum Anschlussbauteil erstellt werden.

Verglasung / Einsatzelemente:
Alle Glasscheiben, auch die der Einsatzelemente (wie Türen, Lamellenfenster usw.), sollen in der gleichen Ebene angeordnet sein. Die in den Positionsbeschreibungen angegebenen Abmessungen beziehen sich auf die Außenmaße der Bauelemente.
Die Glasscheiben und/oder Ausfachungen werden mittels Andruckprofilen (Klemmverbindung) gehalten. Die innere Abdichtung zu den Glasscheiben und/oder Ausfachungen erfolgt mit EPDM (Ethylen-Propylen-Dien-Kautschuk) Dichtungen.
Alle Dichtungsstöße werden durch die Verglasungsprofile abgedeckt. Die raumseitigen  Verglasungsdichtungen können in den Pfosten und Riegeln gleiche ungleiche Bauhöhen ca. 6 mm Versatz ausweisen. Die Abmessungen der Dichtungen sind entsprechend der Glas-/Ausfachungsdicken (ca. 60-80 mm) nach den Verglasungstabellen des System-Herstellers festzulegen. Sie sind als vulkanisierte Rahmen
/ mit Dichtungsecken / stumpf gestoßen auszuführen. Zum Lieferumfang der Verglasungsarbeiten gehören alle hierfür erforderlichen Dichtungen und deren Einbau, einschließlich der dicht auszuführenden Eckausbildungen und Stöße.
Weiterhin mitzuliefern sind alle erforderlichen Dichtstoffe, Glasauflager und Klotzugsbrücken. Die Dicken der Einzelscheiben sind unter Berücksichtigung der Scheibengrößen und der Lastannahmen nach den Bemessungstabellen des Glas-Herstellers  zu ermitteln.

Anforderung Wärmeschutz bzw. des Gesamtdämmwert der Pfosten-Riegel-Konstruktion:
- DIN EN ISO10077-1, DIN V 4108-4 sowie DIN EN 13947:
  Uw <= 1,3 W/m2K, Uf-Wert nach technischer Erfordernis,
  um den Uw-Wert von max. = 0,9 W/m2K zu erreichen, jedoch max Uf=1,1 W/m2K
- Isolierverglasung (Siehe untere Glastypen) Energiedurchlassgrad nach EN 410
  g-Wert : ca. 0,44

Sonnenschutzfolie: zur Verringerung des g-Wertes

Leitfabrikat: MicroShade Glasfolierung. o. glw. Farbe n. Bemusterung

Angebotene Sonnenschutzfolie: '..........................................' vom Bieter einzutragen

Anforderungen Schallschutz der Pfosten-Riegel-Konstruktion:
- Schallschutzklasse 3 nach VDI-Richtlinie 2719
- Schalldämmmaß Prüfstand R´w >= 37,3 dB

Zuordnung der Paneeltypen basiert auf Größe:

| Westfassade | Breite (m) | Höhe (m) | Fläche (m²) | Anzahl (Stk) |
| --- | --- | --- | --- | --- |
| Glaspaneel Seiten EG | 0.970 | 0.915 | 0.888 | 18 |
| Glaspaneel Seiten 1.OG / 2.OG | 0.970 | 0.925 | 0.897 | 36 |
| Glaspaneel Mitte EG | 1.075 | 0.915 | 0.984 | 11 |
| Glaspaneel Mitte 1.OG / 2.OG | 1.075 | 0.925 | 0.994 | 24 |
| Ostfassade | Breite (m) | Höhe (m) | Fläche (m²) | Anzahl (Stk) |
| Glaspaneel Seiten EG | 0.970 | 0.915 | 0.888 | 18 |
| Glaspaneel Seiten 1.OG / 2.OG | 0.970 | 0.925 | 0.897 | 36 |
| Glaspaneel Mitte 1.OG / 2.OG | 1.075 | 0.925 | 0.994 | 24 |

Leitfabrikat: Schüco FWS 50.SI. o. glw. Farbe n. Bemusterung

Angebotene PF-Konstruktion: '..........................................' vom Bieter einzutragen

Belüftung:
Die Falzgrundbelüftung sowie der Dampfdruckausgleich erfolgen über die vier Ecken eines jeden Scheibenfeldes in den Pfostenfalz. Für eine feldweise Entwässerung und Belüftung sind in den Aluminium-Andruckprofilen, Deckschalen und Dichtungen entsprechende Öffnungen vorzusehen.

Schlagregenbeanspruchungsgruppe: 3
Außenseite schlagregendicht und dampfdiffusionsoffen.

Anforderung Einbruchhemmung: siehe Position

Profilansichtsbreiten / Profilbautiefen
Bautiefe  je nach System und statisch- konstruktiven Erfordernissen.
Profilansichtsbreiten gemäß Detailplanung.

Aluminium Fenster-System:
Raumseitig aufschlagender Flügelrahmen mit 10 mm Flächenversatz zur Rahmenebene, Außenseite flächenbündig. Wärmedämmende Isolierstege mit drei Hohlkammern bilden den Anschlag für die koextrudierte Moosgummi-Doppelhohlkammer-Mitteldichtung.
Das System ist mit rechteckigen Glasleisten auszustatten. Die Montage der Glasleisten erfolgt mittels toleranzausgleichenden Kunststoffhaltern.

Profilbautiefen:

| Blendrahmen, Pfosten, Riegel: | ca. 75 mm |
| --- | --- |
| Flügelrahmen: | ca. 85 mm |

Profilansichtsbreiten:

| Blendrahmen, umlaufend: | ca. 79 mm |
| --- | --- |
| Einsatzblendrahmen: | ca. 44 mm |
| Pfosten: | ca. 94 mm |
| Riegel: | ca. 94 mm |
| Flügelrahmen (Fenster): | ca. 41 mm |
| Flügelrahmen (Fenstertür): | ca. 51 mm |
| Stulpprofil: | ca. 67 mm |

Baukörperanschlüsse von Aluminium Fenster:

Seitlicher Anschluss:
Der Baukörper ist einschalig ausgebildet. Die Elemente werden außen bündig mit dem tragenden Baukörper eingebaut. Auf der Außenseite wird nach dem Einbau der Elemente ein Vorhangfassadensystem aufgebracht. Der Bereich zwischen Blendrahmen und Baukörper ist vollflächig mit Wärmedämmung zu verfüllen. Innen ist die Anschlussfuge zwischen Blendrahmen und Baukörper mit dauerelastischen Dichtstoffen zu versiegeln. Außen ist die Anschlussfugenabdichtung mit einer Dichtungsfolie auszuführen, die auf dem Baukörper und den Elementen zu verkleben ist.

Oberer Anschluss:
Der Baukörper ist einschalig ausgebildet. Die Elemente werden außen bündig mit dem tragenden Baukörper eingebaut. Auf der Außenseite wird nach dem Einbau der Elemente ein Vorhangfassadensystem aufgebracht. Sonst, wie im Text "seitlicher Anschluss" beschrieben.

Unterer Anschluss (Bodengebunden):
Das Fensterelement schließt hier an den Rohfußboden an. Die Höhe des Fußbodenaufbaus beträgt ca. 330 mm. Vorab ist eine verzinkte Stahlrohrkonstruktion zu montieren, die als Aufständerung für das Fenster dient. Im Fußpunkt der Fensterkonstruktion ist ein Basisprofil (Mehrkammer-Hohlprofil) anzuordnen. Dieses Basisprofil ist mit einem verzinkten Stahlrohr auszusteifen. Weiterhin ist innen und außen eine Dichtungsfolie an die Basiskonstruktion anzubinden und über die Aufständerung zu führen.
Die Folie ist am Baukörper zu verkleben. Der Zwischenraum unterhalb der Basis und des Baukörpers ist allseitig mit Wärmedämmung auszufüllen.
Raumseitig ist die Basiskonstruktion für den Anschluss einer bauseits zu erbringenden Fußbodenkonstruktion vorzurichten, dazu ist ein Aluminium-Winkel zu liefern, welcher als Fußbodenabschluss dient. Die Sockelhöhen sind auf den Aufbau der anschließenden Basispunkte abzustimmen. Die Wärmedämmung ist außerdem mit einem Aluminiumkantteil (t= 3,0 mm) mit verdeckter Befestigung abzudecken.

Leitfabrikat: Schüco AWS 75.SI+, hochwärmegedämmtes
Aluminium Fenster-System o. glw.
Farbe nach Bemusterung

Angebotene Einbaufenster-Konstruktion: '..........................................' vom Bieter einzutragen

Einhandbedienung Beschläge:
Es geht um die Fenster-Beschläge von Einbaufenster in der Westfassade sowie Aluminium Fenster im Staffelgeschoss. Einbaufenster sind mit Kipp-Funktion vorgesehen. Die Funktion ist entweder mit Einhandbedienung und Fehlbedienungssperre.
Höhe Griffsitz: ca. 1050 mm über OKFF.

Leitfabrikat: Hoppe, Typ Los Angeles. o. glw. oder optisch sehr ähnlich

Angebotenes Fabrikat Garnitur: '...........................................' vom Bieter einzutragen

HINWEIS: Das im Kurztext angegebene Maß (BxH:)
Rohbaulichtmaß: Breite= Rohbauöffnung; Höhe= Rohbauöffnung

Abkürzungen:
PR = Pfosten - Riegel
AN= Arbeitsnehmer
EPDM=Ethylen-Propylen-Dien-Kautschuk

**1.1.10 Statischer Nachweis / Standsicherheitsnachweis unter Berücksichtigung der DIN 18008-4 vom Juli 2013.**
*** Pauschalposition
Für alle Fenster,- Fassaden-Konstruktionen sowie aller Ihrer
Einbauelemente insbesondere der Verglasungen, Verankerungen
etc. Der prüfbare statische Nachweis / Standsicherheitsnachweis,
über die Einhaltung sämtlicher statischer Forderungen einschließlich
der DIN 18008-4, sind in schriftlicher Form (3-fach), vorzulegen. Der
statische Nachweis / Standsicherheitsnachweis ist dem Prüfstatiker
zur Prüfung und Freigabe rechtzeitig vorzulegen.

Im Rahmen des statischen Nachweis wird vom Tragwerksplaner
wird die Vordimensionierung für die tragende Konstruktion als
Stabstatik erstellt. Basierend auf diesen Angaben und in
Verbindung mit den Werk- und Detailplänen des Architekten
hat der Auftragnehmer die technische Bearbeitung für die
Montagepläne, Werkstatt- und Detailpläne, die statischen
Nachweise sowie Montagezustände zu erbringen.

Sollten Abweichungen von den vorgegebenen Profilen und
Ausführungen erforderlich sein, so sind diese mit dem Architekten
und dem vom Bauherrn beauftragten Tragwerksplaner detailliert
abzustimmen.

Der statische Nachweis ist digital dem Prüfstatiker und der
Bauleitung zu übergeben.

Bauteil: RIEGEL
Menge: 1,000 psch

**1.1.20 Werk- und Montagplanung, PR-Fassade**
*** Pauschalposition
Anfertigen und Liefern aller notwendigen Verlege- und Montagepläne für
nachfolgend beschriebene Pfosten-Riegel-Fassade einschließlich
Detailzeichnungen unter Berücksichtigung konstruktiver und statischer
Anforderungen. Die Konstruktionspläne dienen später als Aufmaß- und
Abrechnungsgrundlage.
- Prüffähige statische Berechnung, Windsogberechnung, Nachweise für Unterkonstruktion, Verankerung und Bekleidungselemente.
- Ausführungs-, Verlege- und Montageplanung einschl. Ansichten, Details sowie der Darstellung von konstruktiven Lösungen, Bauteilanschlüssen, Einbaufolge - Stücklisten.
- Gegebenenfalls Zulassung im Einzelfall
- Bauphysikalischer Nachweis (Wärmeschutz) ggf. Nachweis zur Wärmebrückenberechnung nach DIN EN ISO 10211.
- Eignungsnachweis des Bekleidungsmaterials für die Verwendung als Fassadenverkleidung.
- Erstellung von Ausführungsplänen einschließlich der erforderlichen Raster-, Montage- und Dübelsetzplänen, sowie Detailzeichnungen für die verschiedenen Anschlusssituationen.
- Ermittlung und Dokumentation von Auszugswerten der bauaufsichtlich zugelassenen Verankerungsmittel am bauseitigen Untergrund. (Grundlage für die Erstellung des statischen Nachweises.)
- Abstimmung der Ausführung, Vorlage von Handmustern.
Hinweis: Aufmaß wird vor Ort durchgeführt. Die Zeichnungen
sind rechtzeitig digital dem  AG zur Freigabe vorzulegen.

Bauteil: RIEGEL
Menge: 1,000 psch

**1.1.30 Tragkonstruktion, Aluminium-Pfosten (Vertikal)**
*** Bezugsbeschreibung
Lieferung und fachgerechte Montage der Tragkonstruktion.
Unterkonstruktion für nachfolgende Pfosten-Riegel-Fassade,
aus Stahl, S235, verzinkt an der Profilstahlkonstruktion des Bauwerks
gemäß Planung, Profile sowie statischer Berechnung.

Befestigung der Tragkonstruktion an der Rohbaukonstruktion,
allen Baukörperanschlüssen und Überdeckungen, Ausbildung
von Innen- und Außenecken in der Position Inklusiv. Tragkonstruktion
vorgerichtet für Pfostenprofil aus thermisch getrennten Aluminiumprofilen,
mit innenliegender PE-Schaum und PET-Schaum o. glw., beschichtet,
vorgerichtet für Verglasung bzw. Einbau von zusätzlichen Fenstern und Türen.

| Material: | Aluminium |
| --- | --- |
| Profile: | thermisch getrennt |
| Ansichtsbreite: | 50 mm |
| Bautiefe: | von 50 bis 250 mm |
| Rahmenmaterialgruppe: | 2.2 |
| Ausführungsklasse: | EXC 2 |
| Korrosivitätskategorie: | C3 |
| Schutzdauerklasse | VH |

Einbauort: RIEGEL, EG, 1.OG und 2.OG (West- und Ostfassade)
Menge: 255,000 m

**1.1.40 Zulage Tragkonstruktion, Aluminium-Pfosten, größere Bauteiltiefe (Vertikal)**
*** Bedarfsposition ohne GB
*** wie Position 1.1.30
Zulage zur Vorposition:
Bautiefe : ca. 100 mm mehr
Menge: 255,000 m

**1.1.50 Tragkonstruktion, Aluminium-Riegel (Horizontal)**
*** Bezugsbeschreibung
Unterkonstruktion für nachfolgende Pfosten-Riegel-Fassade,
aus Stahl, S235, verzinkt an der Profilstahlkonstruktion des Bauwerks
gemäß Planung, Profile sowie statischer Berechnung.

Befestigung der Tragkonstruktion an der Rohbaukonstruktion,
allen Baukörperanschlüssen und Überdeckungen, Ausbildung
von Innen- und Außenecken in der Position Inklusiv. Tragkonstruktion
vorgerichtet für Riegelprofil aus thermisch getrennten Aluminiumprofilen, mit
innenliegender PE-Schaum und PET-Schaum o. glw., beschichtet, vorgerichtet für
Verglasung bzw. Einbau von zusätzlichen Fenstern und Türen.

| Material: | Aluminium |
| --- | --- |
| Profile: | thermisch getrennt |
| Ansichtsbreite: | 50 mm |
| Bautiefe: | von 50 bis 250 mm |
| Rahmenmaterialgruppe: | 2.2 |
| Ausführungsklasse: | EXC 2 |
| Korrosivitätskategorie: | C3 |
| Schutzdauerklasse | VH |

Einbauort: RIEGEL, EG, 1.OG und 2.OG (West- und Ostfassade)
Menge: 315,000 m

**1.1.60 Zulage Tragkonstruktion, Aluminium-Riegel, größere Bauteiltiefe (Horizontal)**
*** Bedarfsposition ohne GB
*** wie Position 1.1.50
Zulage zur Vorposition:
Bautiefe : ca. 100 mm mehr
Menge: 315,000 m

**1.1.70 Verbundpaneel, Metallbekleidung, Aluminium, MW ca. 80 mm**
Außenwandpaneele aus vierseitig gekanteten Aluminiumblechen
einschl. Mineralwolle-Einlage und nicht rostender Verbindungsmittel.
Verdeckte Befestigung, fugenlos, zwischen horizontalen Fassadenriegeln
mit Schienen und Klemmprofilen. Erstellung der Anschlüsse zu den Paneelen
mit thermisch verbessertem Abstandshalter. Die Ecken der gekanteten
Innenschalen sind zu verschweißen.

| Material Schale: | Aluminium |
| --- | --- |
| Uw: | ca. 0,45 W/m²K |
| Nennblechdicke: | ca. 2,0 mm beidseitig |
| Dämmdicke: | ca. 80 mm - MiWo |
| Paneelstärke min.-max. | ca. 60-80 mm |
| Bezeichnung: | MW-DI-035-A1-60 |
| Abmessung: | unterschiedliche Paneelgrößen siehe Detailplanung |
| Ausführungsklasse: | EXC 2 |

Leitfabrikat: Schüco Deflame o. glw. passend zur Glas-PR-Fassade

Siehe folgende Plananlage:
-231213_EIS2_5_AR_RIE_DT_FE_6812_P_0
-231213_EIS2_5_AR_RIE_DT_FE_6805_P_0
-231215_EIS2_5_AR_RIE_DT_FA_6211_P_1
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
Einbauort: RIEGEL, EG, 1.OG und 2.OG (West- und Ostfassade)
Zwischen den Decken, Anschluss P-R-Fassade zu STG
Menge: 30,000 m²
DIN 276-1 2008-12: 335
DIN 276 2018-12: 335

**1.1.80 Aluminium-Klemmpressprofil, Vertikal und Horizontal**
Klemmpressprofil aus Hohlprofil für die Befestigung von Verglasungen
auf Pfosten aus Stahl. Profile sichtbar mit versenkter Imbusschraube
auf Stahlprofilen verschraubt mit beschichteter Abdeckung. Alle
Verbindungsteile in Edelstahl.

Einbauort: RIEGEL, EG, 1.OG und 2.OG
Menge: 566,000 m
DIN 276-1 2008-12: 335
DIN 276 2018-12: 335

**1.1.90 Sonnenschutzverglasung-2-fach, Ug:1,0**
*** Bezugsbeschreibung
Liefern und Herstellen einer Aluminium-PR-Glas-Fassade,
Ausführung gem. Statik einschl. Verglasung, Befestigung
an der Rohbaukonstruktion, allen Baukörperanschlüssen
und Überdeckungen, Ausbildung von Innen- und Außenecken,
Dichtungen, Deckleisten.

| Tragkonstruktion: | Pfosten-Riegelkonstruktion |
| --- | --- |
| Glasart außen/innen: | Float/Float |
| U-Wert (Ug): | 1,0 W/m²K |
| g-Wert: | 44 % |
| Glas min.-max.: | ca. 60-80 mm |

zusätzliche Merkmale: mit thermisch verbessertem Randverbund.

Siehe folgende Plananlage:
-231213_EIS2_5_AR_RIE_DT_FE_6812_P_0
-231215_EIS2_5_AR_RIE_DT_FA_6211_P_1
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Einbauort: RIEGEL, EG, 1.OG und 2.OG (West- und Ostfassade)
Menge: 116,000 m²

**1.1.100 Absturzsicherende Sonnenschutzverglasung, 2-fach, Ug:1,0**
*** wie Position 1.1.90
Position für absturzsichernde Verglasungen, bei
Zugangsmöglichkeit des öffentlichen Personenverkehrs nach
DIN 18008-4 von 2013.

| Glasart außen/innen: | VSG/ESG-H |
| --- | --- |
| U-Wert (Ug): | 1,0 W/m²K |
| g-Wert: | 44 % |
| Glas min.-max.: | ca. 60-80 mm |
| Anzahl Paneel (ca. 0,970 x 0,925 m): | 24 Stk |
| Anzahl Paneel (ca. 1,075 x 0,925 m): | 16 Stk |

zusätzliche Merkmale: mit Heißlagerungstest für
Einscheibensicherheitsglas nach Bauregelliste,
mit thermisch verbessertem Randverbund

Siehe folgende Plananlage:
-231213_EIS2_5_AR_RIE_DT_FE_6812_P_0
-231215_EIS2_5_AR_RIE_DT_FA_6211_P_1

Einbauort: RIEGEL, 1.OG und 2.OG (West- und Ostfassade)
Menge: 38,000 m²

**1.1.110 Bodengebundene Sonnenschutzverglasung bei Zugangsmöglichkeit, 2-fach, Ug:1,0**
*** wie Position 1.1.90
Position ist für Türen und bodengebundene Verglasungen bei
Zugangsmöglichkeit des öffentlichen Personenverkehrs.

| Glasart außen/innen: | VSG/VSG |
| --- | --- |
| U-Wert (Ug): | 1,0 W/m²K |
| g-Wert: | 44 % |
| Glas min.-max.: | ca. 60-80 mm |
| Paneelgröße (bxh): | ca. 0,970 x 0,925 m |
| Anzahl der Glaspaneel (Seitlich): | 6 Stk |

zusätzliche Merkmale: für Türen und bodengebundene
Verglasungen bei Zugangsmöglichkeit des öffentlichen
Personenverkehrs:

Siehe folgende Plananlage:
-231213_EIS2_5_AR_RIE_DT_FE_6812_P_0
-231215_EIS2_5_AR_RIE_DT_FA_6211_P_1

Einbauort: RIEGEL, EG (West- und Ostfassade)
Menge: 6,000 m²

**1.1.120 Einsatzfensterelement, im System der PR-Fassade Ug: 1,0**
Fenster aus Aluminium beschichtet mit Isolierverglasung;
in der Öffnung der Pfostenriegel-Fassaden Konstruktion
als Dreh-Kipp-Fenster mit manueller Bedienung einbauen.
Nach Fertigung und Montage ist eine Referenzfahrt des
Flügels durchzuführen, um die ordnungsgemäße Funktion
sicherzustellen und zu dokumentieren (Funktionsprotokoll).

| Befestigungsgrund: | Pfosten-Riegel Fassade |
| --- | --- |
| Beschlagstyp: | manueller Bedingung |
| Paneelgrößen (bxh): | ca, 0,970 m bis 0,925 m |
| Anzahl der Paneele: | 10 Stk. |

Siehe folgende Plananlage:
-240118_EIS2_5_AR_RIE_AN_W-2_5314_P_3
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Einbauort: RIEGEL, EG, 1.OG und 2.OG (Westfassade)
Menge: 10,000 Stk

**1.1.130 Elektrokomponenten für motorische Dreh-Kipp-Beschläge**
*** Bedarfsposition ohne GB
Motorantrieb für die vorgenannten Öffnungsflügel in kleiner Bauart, Gehäuse
einbrennlackiert, inkl. Gestänge und zusätzlich erforderlichen Beschlägen;
Getriebemotor mit Schützen.
- Flügelgröße: ca. 970/915 mm,
- Öffnungsweite: ca. 320 mm,
- Netzteil für Dreh-Kipp-Flügel 24 V
- Relais-Modul, Motorsteuereinheit für Kettenantrieben
- Wind- und Regenmelder 24 V
- Gruppensteuerung: über mehrere Bedienstellen, Gestänge mit LM-Profil abgedeckt
- Erstinbetriebnahme motorisch zu bedienende Flügel einschließlich notwendiger Überprüfung der Funktionen.
Hierzu ist bauseits eine Stromversorgung 230V bereitgestellt.
Spätestens nach der kompletten Funktionsüberprüfung und
Inbetriebnahme der Fensterinstallation ist ein Prüfprotokoll
zu erstellen und zur Abnahme der Leistung dem AG zu übergeben.

Abnahme der Anlage mit dem Systemverantwortlichen
des Auftraggebers. Einweisung des Bedienpersonales
in die Funktion der Anlage zur optimalen Bedienung,
Wartung und Störungsbehebung. Übergabe der
Bedienungsanleitungen.

Technische Daten gemäß des Systemgebers.

Einbauort: RIEGEL, EG, 1.OG und 2.OG (West)
Menge: 10,000 Stk

**1.1.140 Sonnenschutzfolie, Fc=0,30**
Lieferung und fachgerechte Anbringung des
Sonnen-Wärmeschutzisoliers auf die Gesamtglasfläche.

Leitfabrikat: Microshade Glasfolierung o. glw.

| Außenscheibe | Floatglas/VSG mit Beschichtung |
| --- | --- |
| Fc (Sommer) | ca. 0,30 |

Der Zertifikat ist vom Glasherstellern zu liefern.

EIS2
Bauteil: RIEGEL
Einbauort: EG, 1.OG und 2.OG (Westfassade)
Menge: 160,000 m²

**1.1.150 Fensterbank, Aluminium PF-Fassde/Vorhangfassade**
Lieferung und Einbau von Fensterbank aus Aluminium
mit einer Gefälle von 5% auf Unterseite der Pfosten-Riegelfassade
zu Vorhangfassade im Außenbereich.

inklusiv Befestigungsmaterial (Schrauben), unterseitige
Antidröhnmatte und Dichtband. Befestigung erflogt Fensterbank
auf vertikalen Tragprofile.

| Ausführungsklasse: | EXC 2 |
| --- | --- |
| Zuschnitt: | ca. 23 cm |
| Oberfläche: | beschichtet wie Fassade |
| Kantung: | 2-kantig gem. Architektendetail |
| Gefälle: | ca. 5% |

Siehe folgende Plananlage:
-231213_EIS2_5_AR_RIE_DT_FE_6811_P_0
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Einbauort: RIEGEL, EG (West- und Ostfassade)
Menge: 12,000 m
DIN 276-1 2008-12: 337
DIN 276 2018-12: 337

**1.1.160 Fensterbank und unterer Anschluss PF-Fassade zum Lichtsschacht**
*** Bedarfsposition ohne GB
Der Anschluss von PF-Fassade zum Rohbau gem.
DIN 4108, Bbl. 2 und nach RAL erstellt.

Die PF-Konstruktion muss raumseitig mit Flüssigkunststoff
mit Einlage gem. DIN 18533 gf. mit Einstreuung für mech.
Verbund mit PMBC nach Herstellerangaben.

Leitfabrikat für Flüssigkunststoff: Triflex SmartTec o. glw.

Zudem wird der Anschluss vor der PF-Paneel durch
Fugendichtungsfolie abgedichtet.

Leitfabrikat für Abdichtung: Illbruck ME508 o. glw.

Siehe folgende Plananlage:
-231213_EIS2_5_AR_RIE_DT_FE_6811_P_0
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Einbauort: RIEGEL, EG / UG Westfassade Achse 15-16
Menge: 3,500 m

**1.1.170 Perimeterdämmung für den Anschluss PF-Fassade zum Erdreich**
Der Anschluss von PF-Fassade zum Rohbau gem.
DIN 4108, Bbl. 2 und nach RAL erstellt.

Erstellung vom Erdreichanschluss anhand Dämmpaneel.
Die Dämmpaneel muss raumseitig mit Flüssigkunststoff
mit Einlage gem. DIN 18533 gf. mit Einstreuung für mech.
Verbund mit PMBC nach Herstellerangaben.

Leitfabrikat für Flüssigkunststoff: Triflex SmartTec o. glw.

Zudem wird der Anschluss vor der PF-Paneel durch
Fugendichtungsfolie abgedichtet.

Leitfabrikat für Abdichtung: Illbruck ME508 o. glw.

Siehe folgende Plananlage:
-231213_EIS2_5_AR_RIE_DT_FE_6811_P_0
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Einbauort: RIEGEL, EG / UG Westfassade Achse 17-18
Menge: 3,500 m

**1.1.180 Erstellung des oberen Anschluss Pfosten-Riegel-Konstruktion mit Dämmpanel am Westfassade**
Erstellung des oberen Anschluss Pfosten-Riegel-Konstruktion
mit Dämmpanel am Ostfassade.  Inkl. der Leistung Stahlplatte
(b=18 cm) als Festpunkt für die Montage Pfosten-Riegel-Fassade.

Die Anbindung an den Rohbau / PR-Fassade muss außen- sowie
innenseitig durch wind- und schlagregendicht und diffusionsoffen,
Fugendichtungsfolie abdichten.

Leitfabrikat für Abdichtung: Illbruck ME508 o. glw.

Siehe folgende Plananlage:
-231213_EIS2_5_AR_RIE_DT_FE_6805_P_0
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Einbauort: RIEGEL, STG Westfassade Achse 15-18
Menge: 13,000 m

**1.1.190 Erstellung des oberen Anschluss Pfosten-Riegel-Konstruktion am Ostfassade**
Erstellung des oberen Anschluss Pfosten-Riegel-Konstruktion
am Ostfassade.

-Erstellung einem fachgerechten Übergang von PF-Konstruktion zu
Attikaabdeckung im Staffelgeschoss mit luft-, wind- und wasserdichte
Allwetterfolie.

Siehe folgende Plananlage:
-231213_EIS2_5_AR_RIE_DT_FE_6805_P_0
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Einbauort: RIEGEL, STG Ostfassade Achse 15-18
Menge: 14,000 m

**1.1.200 Eckerstellung mit Dämmpaneel, 90° (U=0,41 W/m²K)**
*** Bezugsbeschreibung
Erstellung der Eckbildung anhand der Dämmpaneleen. Ink. statischer
Berechnung. Lieferung und fachgerechte Montage der Paneelen gemäß
eingesetzten Produktvorgaben sowie statischer Berechnung. Anschluss
an Rohbau gemäß DIN 4108, Bbl. 2 und nach RAL.

| U-Wert | 0,46 /0,41 W/m²K |
| --- | --- |
| Einspanndicke: | ca.26 /46 mm |

Die Anbindung an den Rohbau / PR-Fassade muss außen- sowie
innenseitig durch wind- und schlagregendicht und diffusionsoffen,
Fugendichtungsfolie abdichten.

Leitfabrikat für Abdichtung: Illbruck ME508 o. glw.

Siehe folgende Plananlage:
-231213_EIS2_5_AR_RIE_DT_FE_6813_P_0
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Einbauort: RIEGEL, EG, 1.OG und 2.OG (West- und Ostfassade)
Menge: 21,000 m

**1.1.210 Herstellung des Gebäudeanschluss mit Dämmpaneel, (U=0,41 W/m²K)**
*** wie Position 1.1.200
Herstellung PF-Fassade zu Stahlbetonwand (Gebäudeanschluss)
Lieferung und fachgerechte Montage der Paneelen gemäß
eingesetzten Produktvorgaben sowie statischer Berechnung.
Inkl. dieser Leistung: Lieferung und raumseitige Montage des Verblenders
mit einer Breite von ca. 30 cm

| Breite Paneel: | ca. 20 cm |
| --- | --- |
| Einspanndicke: | ca. 26 /46 mm |

Siehe folgende Plananlage:
-231213_EIS2_5_AR_RIE_DT_FE_6813_P_0
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Einbauort: RIEGEL, EG, 1.OG und 2.OG (Westfassade)
Menge: 10,000 m

**1.1.220 Eckerstellung mit Dämmpaneel, 90° - Staffelgeschoss (U=0,41 W/m²K)**
Eckerstellung: mit den Maßen 9,2 x 13,3 cm

Leitfabrikat für Abdichtung: Illbruck ME508 o. glw.

Siehe folgende Plananlage:
-231213_EIS2_5_AR_RIE_DT_FE_6813_P_0
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Einbauort: RIEGEL, STG (Westfassade)
Menge: 10,000 m

**1.1.230 Erstellung der Anbindung zum Rohbau mit Dämmpaneel, Windfang**
Erstellung der Anbindung an den Rohbauwand anhand der
Dämmpaneele im Bereich "Windfang". Ink. statischer
Berechnung. Lieferung und fachgerechte Montage der Paneelen gemäß
eingesetzten Produktvorgaben sowie statischer Berechnung. Anschluss
an Rohbau gemäß DIN 4108, Bbl. 2 und nach RAL.

| Dämmdicke: | ca. 4,5 cm |
| --- | --- |
| Paneellänge: | ca. 20 cm |

Die Anbindung an den Rohbau / PR-Fassade muss außen- sowie
innenseitig durch wind- und schlagregendicht und diffusionsoffen,
Fugendichtungsfolie abdichten.

Leitfabrikat für die Abdichtung: Illbruck ME508 o. glw.

Siehe folgende Plananlage:
-231213_EIS2_5_AR_RIE_DT_FE_6813_P_0
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Einbauort: RIEGEL, EG - Windfang (Westfassade)
Menge: 7,000 m

#### Bereich 1.2 Aluminiumfenster in der Pfosten-Riegel-Fassade (RIEGEL)

**1.2.10 Tragkonstruktion, Aluminium-Pfosten (Vertikal)**
*** wie Position 1.1.30
Einbauort: RIEGEL, Staffelgeschoss / Wintergarten (Westfassade)
Menge: 26,000 m

**1.2.20 Tragkonstruktion, Aluminium-Riegel (Horizontal)**
*** wie Position 1.1.50
Einbauort: RIEGEL, Staffelgeschoss / Wintergarten (Westfassade)
Menge: 26,000 m

**1.2.30 AF-57, 6-teilig 1-flügelig mit OL, b/h=2,58/3,18 m, SSK3**
Fensterelement wie Leitbeschreibung, liefern und fachgerecht montieren.

Teilung:
Fensterelement 6-teilig und horizontal 1-mal geteilt. Unterer und
oberer Teil vertikal 2-mal geteilt.

| Gesamtabmessungen: | b/h = 2,58 x 3,18 m (Rohbaumasse) |
| --- | --- |
| Befestigungsgrund: | Beton/ MW |
| Funktion-Beschlag: | Fest / Dreh / Fest - OL (Fest) |
| Anforderungen Schallschutz: | Rw >= 37 dB |
| Anforderung Einbruchhemmung: | RC 1 |
| Rahmenverbreiterung: | untern ca. 33 cm (FBA), oben ca. 14 cm |
| Verglasung: | Typ 8 (Oberlichtsfeld), Typ 10 (Festfeld) |
| Schwellenausbildung: | OK Schwelle = OK FFB |
| Brüstungshöhe: | 0 cm |

Anschlüsse:

| Seitlich: | AS-Vorhangfassade |
| --- | --- |
| Oben: | AO-Vorhangfassade |
| Unten: | AU-Bodengebunden |

Fensternummern: 1

Leitfabrikat für Abdichtung: Schüco System AWS 75.SI+ o. glw.

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
EIS2
Bauteil: RIEGEL
Einbauort: STG (Westfassade)
Menge: 1,000 St

**1.2.40 AF-58, 8-teilig mit OL, b/h=4,60/3,18 m, SSK3**
Fensterelement wie Leitbeschreibung, liefern und fachgerecht montieren.

Teilung:
Fensterelement ist  8-teilig horizontal 1-mal geteilt. Unterer und oberer Teil horizontal 3-mal geteilt.

| Gesamtabmessungen: | b/h = 4,60 x 3,18 m (Rohbaumasse) |
| --- | --- |
| Befestigungsgrund: | Beton/ MW |
| Beschlag: | Fest / Dreh / Dreh / Fest - OL (Fest) |
| Anforderungen Schallschutz: | Rw >= 37 dB |
| Anforderung Einbruchhemmung: | RC 1 |
| Rahmenverbreiterung: | untern ca. 33 cm, oben ca. 14 cm |
| Verglasung: | Typ 8 (Oberlichtsfeld), Typ 10 (Festfeld) |
| Schwellenausbildung: | OK Schwelle = OK FFB |
| Brüstungshöhe: | 0 cm |

Anschlüsse:

| Seitlich: | AS-Vorhangfassade |
| --- | --- |
| Oben: | AO-Vorhangfassade |
| Unten: | AU-Bodengebunden |

Fensternummern: 1

Leitfabrikat für Abdichtung: Schüco System AWS 75.SI+ o. glw.

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Einbauort: RIEGEL, STG (Westfassade)
Menge: 1,000 St

#### Bereich 1.3 Vorhangfassade (Hinterlüftete Fassade) (RIEGEL)

*Hinweis: Leitbeschreibung, Vorhangfassade*
Leitbeschreibung Vorhangfassadenelemente mit Pulver-beschichtete Alu-Bleche in Anthrazitgrau (RAL 7016), UK aus vertikaler Alu-Grundprofil für Schiebebolzen mit einer Luftschicht von  2 – 5 cm, liefern und montieren.

Wärmedämmung für hinterlüftete Fassade:
Anbringung der Wärmedämmung für vorgehängte hinterlüftete Außenwandbekleidung an Außenwand sowie an der Decke wird aus Mineralwolle (WLZ 035) gemäß MW DIN EN 13162. Die Dämmung ist gemäß DIN EN 13501-1 A1 nicht brennbar klassifiziert. Die Dämmung wird als Platten mit außenseitiger Kaschierung mit schwarzem Glasvlies geliefert. Die trocken gelagerten Dämmstoffe werden einlagig im Verband auf der tragenden Wand verlegt. Die Dämmplatten sind so anzubringen, dass sich keine Hohlräume zwischen Untergrund und Dämmschicht bilden und somit ein Hinterströmen durch kalte Außenluft ausgeschlossen werden kann. Die Fugen zwischen den Dämmstoffplatten sind dicht zu stoßen. Anschlüsse an die Unterkonstruktion wie zum Beispiel Wandhalter sind lückenlos auszuführen. Die Vlieskaschierung muss grundsätzlich nach außen zeigen. Mineralwolledämmplatten werden grundsätzlich mechanisch fixiert. Die Befestigung erfolgt mit Dämmstoffhaltern, welche über eine Einschlagbegrenzung verfügen, damit die volle Dämmstoffdicke an der Befestigungsstelle erhalten bleibt.

| Wärmeleitfähigkeit: | WLZ 035 |
| --- | --- |
| Dicke (Wand) | 16 cm o.12 cm (Siehe Position) |
| Dicke (Decke) | 16 cm |

Vorhangfassade:
Pulver-beschichtete Alu-Bleche in Anthrazitgrau (RAL 7016) UK aus vertikaler Alu-Grundprofil für Schiebebolzen.

Ausführung-, Verlege- und Montageplanung  einschl. Ansichten, Details sowie der Darstellung von konstruktiven Lösungen, Bauteilanschlüssen, Einbaufolge - Stücklisten werden durch AN bereitgestellt und  rechtszeitig zur Freigabe dem AG zur Genehmigung vorzulegen. Die genaue Angaben zum Abstand von Vorderkante Unterkonstruktion bis zur vorhandenen Wandoberfläche, die Fassadenhöhe werden basiert auf Aufmaß vor Ort sowie statischen Berechnungen durch Werk-  und Montageplanung bestimmt.

Fassadebekleidungselemente:
Als Fassadenbekleidungselement wird pulverbeschichtete Alu-Fassadenblech eingesetzt.  Metallkassetten für hinterlüftete Außenwandbekleidung nach DIN 18516-1 wird auf Unterkonstruktion nicht sichtbar eingehängt mit Schiebebolzen, mit zugelassenen Verbindungsmitteln laut Hersteller montiert. Montage ist entsprechend den Montagerichtlinien des Herstellers, inkl. aller Zuschnitte und Aussparungen, montieren.

Anforderungen an Vorhangfassaden nach DIN EN 13830:
Die max. Durchbiegung der Fassadenteile ist auf L/200 bzw. 15 mm begrenzt. Die Eigenlast ist nach DIN EN 1991-1-1 zu bestimmen.

Anforderung an Wärmeschutz Vorhangfassade nach DIN EN ISO10077-1, DIN V 4108-4:
U <= 1,2 W/m2K.

Anforderung an Luftdichtigkeit Vorhangfassade nach EN 12153:  Klassifizierung: AE
Anforderungen an die Luftdichtigkeit der äußeren Gebäudehülle müssen durch entsprechende Planung und Bauausführung erfüllt werden. Die hinterlüftete Fassade leistet keinen Beitrag zur Luftdichtigkeit. Die Luftdichtigkeit wird zum Beispiel durch den Innenputz und fachgerecht eingebaute Türen und Fenster erzielt.

Anforderungen Schlagregendichtigkeit nach EN 12155:  Klassifizierung: RE 1200

Anforderungen an Stoßfestigkeit, Belastung von außen, DIN EN 14019 Klassifizierung: E 5

Verformungen:
Die Loslösung einzelner Fassadenteile aufgrund von Verformungen muss ausgeschlossen sein. Außerdem dürfen sich Verformungen nicht negativ  auf die konstruktive Stabilität der Fassade auswirken. Diese Auswirkungen können durch z. B. Aufteilung der Unterkonstruktion und Bekleidung in separate Felder, geeignete Fugenpositionierung, Vermeidung von Zwängungsspannungen bei  der Montage der Fassadenbekleidung und Unterkonstruktion durch Fest- und Gleitpunkte oder sonstige geeignete Maßnahmen vermieden werden.

Leitfabrikat: UK-System VECO-3010,
Fa. GIP Fassade o. glw., (Farbe n. Bemusterung)

Angebotene Vorhangfassade '............................................' vom Bieter einzutragen

HINWEIS: Das im Kurztext angegebene Maß (BxH:) ist das Rohbaulichtmaß: Breite= Rohbauöffnung; Höhe= Rohbauöffnung

Abkürzungen:
AN= Arbeitsnehmer
UK=Unterkonstruktion
VHF: Vorhangfassade

**1.3.10 Werk- und Montagplanung, Vorhangfassade**
Anfertigen und Liefern aller notwendigen Verlege- und Montagepläne für
nachfolgend beschriebene Vorhangfassade einschließlich Detailzeichnungen
unter Berücksichtigung konstruktiver und statischer Anforderungen.
Die Konstruktionspläne dienen später als Aufmaß- und Abrechnungsgrundlage.
- Prüffähige statische Berechnung, Windsogberechnung, Nachweise für Unterkonstruktion, Verankerung und Bekleidungselemente.
- Ausführungs-, Verlege- und Montageplanung einschl. Ansichten, Details sowie der Darstellung von konstruktiven Lösungen, Bauteilanschlüssen, Einbaufolge - Stücklisten.
- Gegebenenfalls Zulassung im Einzelfall
- Bauphysikalischer Nachweis (Wärmeschutz) ggf. Nachweis zur Wärmebrückenberechnung nach DIN EN ISO 10211.
- Eignungsnachweis des Bekleidungsmaterials für die Verwendung als Fassadenverkleidung
- Erstellung von Ausführungsplänen einschließlich der erforderlichen Raster-, Montage- und Dübelsetzplänen, sowie Detailzeichnungen für die verschiedenen Anschlusssituationen.
- Ermittlung und Dokumentation von Auszugswerten der bauaufsichtlich zugelassenen Verankerungsmittel am bauseitigen Untergrund (Grundlage für die Erstellung des statischen Nachweises.)
Die WMP rechtzeitig vor Ausführung dem AG zur Freigabe vorzulegen.
Menge: 1,000 psch

**1.3.20 Tragunterkonstruktion aus Aluminium, Vorhangfassade, Wand**
*** Bezugsbeschreibung
Liefern und montieren einer VHF-Unterkonstruktion aus
vertikalen Aluminium und Aluminiumwandhaltern, für
vorgehängte hinterlüftete Fassade nach DIN 18516-1 für klein-
und großformatige Metallkassetten, Befestigung durch einhängen
 in Schiebebolzen, mit  Verbindungsmitteln aus Edelstahl A4 mit
allgemein bauaufsichtlichem Prüfzeugnis, gemäß Statik liefern
und fachgerecht montieren. Wandhalter für schwere
Fassadenbekleidungen und Geschossüberspannungen aus
Aluminium der Legierung, mit thermischer Trennung zur
 Fassade durch Thermostop d=5 mm oder d=6 mm.
 Verankerungsmittel mit allgemeinen bauaufsichtlichen
Prüfzeugnis, gemäß Statik liefern und fachgerecht montieren.

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Einbauort: RIEGEL, EG - 3.OG (West- und Ostfassade)
Menge: 190,000 m²

**1.3.30 Tragunterkonstruktion aus Aluminium, Vorhangfassade, Deckenuntersicht**
Justierbare, berechenbare/ prüffähige Aluminiumunterkonstruktion
aus Tragprofilen für horizontal-geneigte Deckenuntersichtbekleidungen,
 befestigt wie vertikale UK-Ausführung mit zugelassenen Verbindungsmitteln
laut Plattenhersteller, liefern und fachgerecht montieren entsprechend der
 Montagerichtlinien des Herstellers. Wandhalter analog zu vertikaler UK-Ausführung.
Inkl. der Leistung: Erstellung oberer Anschluss zur Pfosten-Riegel-Fassade
gemäß Detailplanung.

Siehe folgende Plananlage:
-231215_EIS2_5_AR_RIE_DT_FA_6208_P_1
-231215_EIS2_5_AR_RIE_DT_FA_6205_P_1

Einbauort: RIEGEL, 2.OG (West- und Ostfassade)
Menge: 12,000 m²

**1.3.40 Fassadebekleidungselemente, Vorhangfassade, Wand und Deckenuntersicht**
Metallkassetten für hinterlüftete Außenwandbekleidung
nach DIN 18516-1 auf in vorherigen Pos. genannter
Unterkonstruktion, nicht sichtbar eingehängt mit Schiebebolzen,
mit zugelassenen Verbindungsmitteln laut Hersteller, liefern und
fachgerecht, entsprechend den Montagerichtlinien des Herstellers,
inkl. aller Zuschnitte und Aussparungen,  vertikale Profile Verbindungsmittel
sowie Fassadendübel montieren.

Achtung: Die Fassadenbleche müssen gleichmäßig
aufgeteilt werden. Die Luftschicht beträgt ca. 2-5 cm.

Siehe folgende Plananlage:
-231215_EIS2_5_AR_RIE_DT_FA_6208_P_1

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Einbauort: RIEGEL, EG - 3.OG (West- und Ostfassade)
Menge: 200,000 m²

**1.3.50 Dehnfugenausbildung (Achse 18-19)**
Dehnfugenausbildung in der Unterkonstruktion im
Bereich der Gebäudedehnfugen durch Trennen.

Dehnungsfuge in der Innenecke mit WDVS
Dehnungsfugenprofil G 3805, Typ GI als geschlossene
Variante mit WDVS Abdeckprofil D 3806, Typ DI
ausbilden. Der Bereich hinter dem Dehnungsfugenprofil
ist mit Mineralwolle-Dämmstoff auszufüllen.

Einbauort: RIEGEL / TOWER, Gebäudefuge zw. Achse 18-19
Menge: 31,000 m

**1.3.60 Wärmedämmung, MW, WLG 035, d= 160 mm, Wand**
*** Bezugsbeschreibung
Liefern und fachgerechtes Montieren einer Wärmedämmschicht für
Gebäude nach DIN EN 13162 auf allen außenliegenden Wandflächen
einschl. aller Fenster- und Türleibungen nach DIN 18516-1.

Wärmedämmplatten aus Mineralwolle liefern und wie folgt einbauen.

Dämmplatten bestehend aus:
Dämmplatten aus Mineralwolle nach DIN EN 13162 MiW
o 035 WAP-zg nach DIN 4108

| Baustoffklasse: | A1, nichtbrennbar |
| --- | --- |
| Schmelzpunkt: | >1000°nach DIN EN 13501 und DIN 4102 |
| Strömungswiderstand: | min. AF r > 5 kPa*s/m²; |
| Ausführung: | mechanisch fixiert mit Dämmstoffhaltern |
| Grund: | Stahlbeton (Außenwände und Attika) |
| Dämmstärke: | 16 cm |
| Wärmeleitfähigkeit der Dämmplatten: | 0,035 W/mK |

Einbauort: RIEGEL, EG-3.OG (West- und Ostfassade)
Menge: 175,000 m²

**1.3.70 Wärmedämmung, MW, WLG 035, d= 140 mm, Wand-Windfang**
*** wie Position 1.3.60
Dämmstärke:  14 cm

Einbauort: RIEGEL, EG (Westfassade)
Menge: 16,000 m²

**1.3.80 Wärmedämmung, MW, WLG 035, d= 80 mm, Untergeschoss**
*** wie Position 1.3.60
Dämmstärke:  8 cm

Einbauort: RIEGEL, UG (Ostfassade)
Menge: 19,000 m²

**1.3.90 Wärmedämmung, MW, WLG 035, d= 160 mm, Decke**
*** wie Position 1.3.60
Grund:  Stahlbeton (Decke)

Einbauort: RIEGEL, (Westfassade) 2.OG
Menge: 12,000 m²

**1.3.100 Erstellung Sockelabschluß, Vorhangfassade**
*** Bezugsbeschreibung
Liefern und Herstellen eines unteren Fassadenabschlusses
für eine vorgehängte hinterlüftete Fassade durch Plattenüberstand
als Tropfkante und Montage eines Lochstreifens/Lüftungsprofils an
vorhandener Unterkonstruktion mit Mindestlüftungsquerschnitt 50cm²/m
nach DIN 18516-1. Anpassend zu gewählten Produkt.

Bei der Montage des Sockelabschlusses und die Anordnung
von Dehnungsfugen sind Herstellervorgaben zu beachten.
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Einbauort: RIEGEL, EG (Ost- und Westfassade)
Menge: 20,000 m

**1.3.110 Insektengitter, Aluminium, ca. 3 cm, 2-Kantung**
*** Bezugsbeschreibung
Liefern und Montieren eines Insektengitters als Schutz
der belüfteten Dämmebene zum Luftein- und -austritt,
1-fach gekantet. Montage an Randbereichen von
Vorhangfassade zu WDVS, Fenstern sowie Pfosten-
Riegel-Fassade. Insektenschutzgitter wird an
Fassadenblech (Vorhangfassade) befestigt.
einschl. aller notwendigen Arbeitsmittel
(Schrauben, etc.)

| Material: | Aluminium-Lochblechwinkel |
| --- | --- |
| Farbton: | anpassen zu Fassadenbekleidung |
| Kantung: | 2-Kantung |
| Schenkellänge: | ca. 3 cm |

Einbauort: RIEGEL, Horizontaler Anschluss VHF / WDVS (EG - 2.OG)
Oberer Anschluss PRF zur auskragenden Deckenplatte mit VHF (2.OG)
Oberer Anschluss PRF / VHF (Staffelgeschoss)
Menge: 75,000 m
Leistungsbereiche: 016

**1.3.120 Insektengitter, Aluminium, ca. 3 cm, 1-Kantung**
*** wie Position 1.3.110
Kantung:  2-Kantung

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Einbauort: RIEGEL, Horizontaler Anschluss PRF / VHF (EG - 2.OG)
Menge: 120,000 m
Leistungsbereiche: 016

**1.3.130 Z-Abtropfblech Übergang VHF-Dachattika Z=ca. 600**
Abtropfblech Stirnseite des Dachrandes,
mit gekanteten Formteilen, aus feuerverzinkt Stahlblechen,
einschließlich erforderlicher Befestigungsmittel,
Inkl. Abdichtung, Montage und Montagematerial.

Untergrund:  Randbohle (Befestigung gemäß Detail)
Befestigungsart:  geschraubt, genietet
Farbton:  RAL nach Wahl des AG (Grau)
Profilart:  Abtropfblech
Zuschnittsbreite:  ca. 600 mm
Blechdicke:  ca. 1,00 mm
Kantungen Blech:  3

Siehe folgende Plananlage:
-230928_EIS2_5_AR_RIE_DT_FA_6228_P_0

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Einbauort: RIEGEL, VHF-Dachattika (Staffelgeschoss-West- und Ostfassade)
Menge: 32,000 m

**1.3.140 Erstellung Attikaabschluß (STG) an der VHF, Vorsprünge der Fassade ca. 4 und 8 cm**
*** Bezugsbeschreibung
Erstellung einer fachgerechten Fassadenanschluss
von der Vorhangfassade zum Attikaabschluss.

- Aufgrund des Attikableches springt die Fassade ca. 8 cm und 4 cm
  vor. Herstellung dieses Vorsprungs. Inkl. UK und Befestigungsmittel.
- Herstellung des Vorsprungs mit Hilfe anpassender Unterkonstruktion
  vom gewählten Hersteller.
- Die Attikawandhöhe vom Attika ist ca. 93,2 cm
- Die Anordnung von Dehnungsfugen nach Herstellervorgaben
  ist zu achten.
- Herstellung der fachgerechten Abdichtungen, Fugenbänder im
  Attikabereich gem. Detailplanung Hersteller.

Siehe folgende Plananlage:
-231213_EIS2_5_AR_RIE_DT_FE_6805_P_0
-231215_EIS2_5_AR_RIE_DT_FA_6208_P_1
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Höhe des Paneels (oben): ca. 38,5 cm
Höhe des Paneels (unten): ca. 49 cm

Einbauort: RIEGEL, Staffelgeschoss - Bereich Pfosten-Riegel
Fassade (Westfassade)
Menge: 30,000 m

**1.3.150 Erstellung Attikaabschluß (Dach) an der VHF, Vorsprung der Fassade ca. 4 und 6 cm**
*** wie Position 1.3.140
Vorsprünge an dem Dachattika 4 und 6 cm
Siehe folgende Plananlage:
-231213_EIS2_5_AR_RIE_DT_FE_6805_P_0
-231215_EIS2_5_AR_RIE_DT_FA_6208_P_1
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Höhe des Paneels (oben): ca. 47 cm
Höhe des Paneels (unten): ca. 49 cm

Einbauort:  RIEGEL, Staffelgeschoss - Bereich Pfosten-Riegel
Fassade (West- und Ostfassade)
Menge: 14,500 m

**1.3.160 Tür- und Fensterlaibungen**
*** Bezugsbeschreibung
Herstellen von Tür- und Fensterlaibungen passend
zur vorbeschriebenen Fassadenbekleidung aus gewählten
Produkt von Fassadentafeln inkl. Unterkonstruktion und
Befestigung. Anschluss an Blendrahmen mit farblich
passendem U-/F-Profil passend zur gewählten Tafelstärke
nach Wahl des AG. Zudem sind die folgenden Leistungen
inkl. dieser Position:

- Herstellung der Aufschlagsdämmung - MiWo, WLZ 035, ca. 4 cm
- Abdichtung der Leibungen mit luft-, wind- und wasserdichte
  Allwetterfolie, d=1,5 mm, ca. 8 cm
- Befestigung des Aufnahmeprofils an Türrahmen.

Leitfabrikat für Allwetterfolie: Illbruck ME110, d:1,5mm o. glw.

Siehe folgende Plananlage:
-231213_EIS2_5_AR_RIE_GR_00-2_5127_P_10
-231213_EIS2_5_AR_RIE_GR_STG-2_5133_P_5
-230928_EIS2_5_AR_RIE_DT_FA_6228_P_0
-231213_EIS2_5_AR_RIE_SN_II_5225_P_13

Einbauort: RIEGEL, FE-54, FE-57, FE-58 und AT-10
(Leibungen Rechts und Links)
Menge: 30,000 m

**1.3.170 Tür- und Fensterstürze**
*** wie Position 1.3.160
Herstellen von Tür- und Fensterstürzen passend zur
 vorgeschriebenen Fassadenbekleidung.

Siehe folgende Plananlage:
-230928_EIS2_5_AR_RIE_DT_FA_6228_P_0

Einbauort: RIEGEL, FE-54, FE-57, FE-58 und AT-10
(Oberer Anschluss)
Menge: 16,000 m

#### Bereich 1.4 Vorhangfassade (Hinterlüftete Fassade) (TOWER)

**1.4.10 Tragunterkonstruktion aus Aluminium, Vorhangfassade, Wand und Decke**
*** wie Position 1.3.20
EIS2
Bauteil: TOWER
Einbauort: EG und 1.OG (Westfassade)
Menge: 25,000 m²

**1.4.20 Wärmedämmung, MW, WLG 035, d= 160 mm, Wand**
*** wie Position 1.3.60
Einbauort: TOWER, EG und 1.OG (Westfassade)
Menge: 25,000 m²

**1.4.30 Erstellung Sockelabschluß, Vorhangfassade**
*** wie Position 1.3.100
Einbauort: TOWER, EG und 1.OG (Westfassade)
Menge: 1,000 m

**1.4.40 Insektengitter, Aluminium, ca. 3 cm, 2-Kantung**
*** wie Position 1.3.110
Einbauort: TOWER, Horizontaler Anschluss VHF / WDVS (EG - 1.OG)
Menge: 35,000 m
Leistungsbereiche: 016

**1.4.50 Tür- und Fensterlaibungen**
*** wie Position 1.3.160
Einbauort: TOWER, FE-13, FE-16, AT-05 und AT-04
(Leibungen Rechts und Links)
Menge: 25,000 m

**1.4.60 Tür- und Fensterstürze**
*** wie Position 1.3.160
Einbauort: TOWER, FE-13, FE-16, AT-05 und AT-04
(Oberer Anschluss)
Menge: 10,000 m

**1.4.70 Fensterbank, Alu, Vorhangfassade, Z=ca. 400**
Lieferung und Einbau von Fensterbank aus Aluminium
für Alu-Fenster mit einer Gefälle von ca. 5% auf Unterseite
der Alu-Fenster zu Vorhangfassade im Außenbereich.
mit integrierter Dichtung (EPDM) liefern, Montage der
Fensterbank, durch Halter, gegen Abheben gesichert an
Vorhangfassade, Anpassen/Unterfüttern der Fensterbank
mit geeigneter Dämmung inkl. Schleppfolie. Anschlussfugen
sind mit einem Dichtprofil abzudichten. Montiert an Fensterelement,
mit Unterfütterung und stabiler Auflagerung.

Außenfensterbank:
- mit allseitig wasserdichten Aufkantungen
- mit angeschweißten, wasserdichten und in sich dehnfähigen
 Bordprofilen
- einschl. Fugendichtband zwischen Fensterbank-Anschraubsteg
 und Fensterrahmen
- keine Hohlräume unter den Fensterbänken
- Fensterbankanker sind gemäß den Verarbeitungsrichtlinien des
 Herstellers anzubringen
- die Fensterbänke müssen regendicht ohne Behinderung
 der Dehnung eingepasst werden
- Bordprofile aufstecken
- vor der Bestellung der Außenfensterbänke sind die genauen
 Maße am Bau zu prüfen

Oberflächen:
pulverbeschichtet,
Farbton nach Farbton RAL 7016,
nach Bemusterung und Wahl des Auftraggebers,
passend zu allen anderen Verblechungen der Vorhangfassade

Abmessungen:
- Tiefe: ca. 320 mm einschl. Auskragung
- Höhe Vorderkante: ca. 40 mm

einschließlich aller erforderlichen Verbindungs-
und Befestigungsmittel

| Ausführungsklasse: | EXC 2 |
| --- | --- |
| Zuschnitt: | bis ca. 40 cm |
| Oberfläche: | beschichtet wie Fassade |
| Kantung: | 3-kantig gem. Architektendetail |
| Gefälle: | ca. 5% |

Siehe folgende Plananlage:
-231213_EIS2_5_AR_RIE_DT_FE_6811_P_0
-231213_EIS2_5_AR_HH_SN_EE_5207_P_12
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Einbauort: TOWER, EG und 1.OG (Westfassade)
Menge: 5,000 m
DIN 276-1 2008-12: 337
DIN 276 2018-12: 337

#### Bereich 1.5 Aluminiumfenster und -türen (RIEGEL / TOWER)

*Hinweis: Leitbeschreibung Aluminiumfenster und -türen*
Leitbeschreibung Fensterelement aus Aluminium, einschl. 3-Scheibenisolierverglasung und Außentürelement mit Rahmen aus Aluminium, deren kompletten Beschlägen, liefern und montieren.

Gesamtabmessungen: b/h = siehe Position (Rohbaumasse)
Form: rechteckig

Fassadenbekleidung: WDVS mit Klinkerriemchen, Pfosten-Riegelfassade, Vorhangfassade

Aluminium Fenster-System
Rahmenoberflächen Blend- und Flügelrahmen etc.:
- Wetterseitig: Pulver-Beschichtet
- Raumseitig: Pulver-Beschichtet

Konstruktionsmerkmale
Raumseitig aufschlagender Flügelrahmen mit 10 mm Flächenversatz zur Rahmenebene, Außenseite flächenbündig. Wärmedämmende Isolierstege mit drei Hohlkammern bilden den Anschlag für die koextrudierte Moosgummi-Doppelhohlkammer-Mitteldichtung. Das System ist mit rechteckigen Glasleisten auszustatten. Die Montageder Glasleisten erfolgt mittels toleranzausgleichenden Kunststoffhaltern.

Profilbautiefen:

| Blendrahmen, Pfosten, Riegel: | ca. 75 mm |
| --- | --- |
| Flügelrahmen: | ca. 85 mm |

Profilansichtsbreiten:

| Blendrahmen, umlaufend: | ca. 79 mm |
| --- | --- |
| Einsatzblendrahmen: | ca. 44 mm |
| Pfosten: | ca. 94 mm |
| Riegel: | ca. 94 mm |
| Flügelrahmen (Fenster): | ca. 41 mm |
| Flügelrahmen (Fenstertür): | ca. 51 mm |
| Stulpprofil: | ca. 67 mm |

Anforderung Wärmeschutz Fensterelement  DIN EN ISO10077-1, DIN V 4108-4:

  Uw <= 0,9 W/m2K. Uf-Wert nach technischer Erfordernis, um den Uw-Wert von
  max. = 0,9 W/m2K zu  erreichen, jedoch max Uf=1,1 W/m2K Die Aluminum-Fenster
  sind gütegesichert gemäß den Richtlinien RAL-RG 716/1 und RAL-GZ 716/1 auszuführen.

Die Montagerichtlinien der "RAL Gütegemeinschaft Fenster" sind bei der Fenstermontage einzuhalten.

Anforderungen Schallschutz Fensterelement:
Schallschutzklasse 3 nach VDI-Richtlinie 2719.
Schalldämmmaß im Prüfstand Rw >= 37 dB

Anforderung Einbruchhemmung: siehe Position
Teilung: siehe Position
Funktion: siehe Position
Zur genauen Elementeteilung siehe die beiliegenden Plananlagen bzw. die Fensterliste. Ausführung der Elemente teilweise spiegelverkehrt.

Material Aluminium:
Es sind stranggepresste Aluminium-Profile der Legierung EN AW 6060 und EN AW 6063 in Eloxalqualität nach DIN EN 755 und DIN EN 12020 zu verwenden. Für anodisierte Aluminium-Bleche in Eloxalqualität ist die Legierung AlMg 1, halbhart, (EN AW 5005A) zu verwenden. Die Aluminium-Profile stammen aus einer durchgängig ASI (Aluminium Stewardship Initiative) zertifizierten Lieferkette. Der Systemhersteller muss nach dem ASI Performance Standard sowie dem ASI Chain of Custody Standard zertifiziert sein.

Dichtungen:
Ausführung mit Dichtungsebenen, systemgerecht mit vom Systemhersteller zugelassenen Dichtungen. Blend- und Flügelrahmenfalze müssen nach Vorschrift entwässert. lasfalze zusätzlich belüftet werden. Entwässerungsschlitze müssen min. 6 x 30 mm groß und entsprechend den Richtlinien angeordnet sein. Ein Öffnen der Verstärkungskammer ist nicht zulässig. Entwässerungsöffnungen in den Sichtflächen sollen durch PVC-Kappen abgedeckt werden. Rahmenverbindungen: Bei geschweißten Rahmenverbindungen muss die Nahtgüte der Eck- und T-Stöße den Werten der RAL- Gütebestimmungen entsprechen. Innenseite luftdicht und dampfsperrend. Zusätzliche Dichtung für unteren Anschluss der äußeren Dichtebene mit dampfdiffussionsoffener Folie (sd-Wert kleiner als 1 m).

Schlagregenbeanspruchungsgruppe: 3
Außenseite schlagregendicht und dampfdiffusionsoffen.

Profilabmessungen:
Bautiefe ca. 80mm bzw. je nach System und statisch- konstruktiven Erfordernissen.
Profilansichtsbreiten gemäß Detailplanung.

Rahmenverbreiterungen:
Fensterelement mit vierseitig umlaufenden Rahmenverbreiterungen: siehe Position
wetterseitig vorgerichtet für die Aufnahme einer Blechfensterbank.

Anforderung Verglasung:
- Isolierverglasung Licht- und Energiewerte nach DIN EN 410.
-Ug-Wert nach technischer Erfordernis (nach DIN EN 673 berechnet)

Der angegebene Ug-Wert wurde nach DIN EN 673 berechnet.,
um den Uw-Wert von max. = 0,9 W/m2K zu erreichen
- Glaswechsel von der Raumseite
- Energiedurchlassgrad g-Wert: 0,44

- Abstandshalter als thermisch verbesserte Abstandshalter, die das
 Kriterium der DIN 4108-4:2004-7 Anhang C für einen thermisch
verbesserten Randverbund erfüllen (warme Kante). Wetterseitige und
raumseitige Abdichtung mit RAL
- zugelassenem Kombi-Dichtband
- Dichtbandes entsprechend der Tiefe des Fensterblendrahmens,
Material imprägnierter PU-Schaum, als Fugendichtungsband für die
gleichzeitige innere und äußere Abdichtung von Fensterfugen mit
gleichzeitiger Dämmung.

Typ-1: Sonnenschutz-2-fach-Glas

| Glasart außen: | Float |
| --- | --- |
| Glasart innen: | Float |
| U-Wert Ug: | 1,0 W/m²K |

zusätzliche Merkmale: mit thermisch verbessertem Randverbund

Typ-2: Sonnenschutz-2-fach-Glas

| Glasart außen: | VSG |
| --- | --- |
| Glasart innen: | ESG-H |
| U-Wert Ug: | 1,0 W/m²K |

zusätzliche Merkmale: mit Heißlagerungstest für Einscheibensicherheitsglas
nach Bauregelliste, mit thermisch verbessertem Randverbund

Typ-3: Sonnenschutz-2-fach-Glas

| Glasart außen: | VSG |
| --- | --- |
| Glasart innen: | VSG |
| U-Wert Ug: | 1,0 W/m²K |

zusätzliche Merkmale: für Türen und bodengebundene Verglasungen bei
Zugangsmöglichkeit des öffentlichen Personenverkehrs

Typ-4: Sonnenschutz-3-fach-Glas

| Glasart außen: | Float |
| --- | --- |
| Glasart mitte: | Float |
| Glasart innen: | Float |
| U-Wert Ug: | 0,7 W/m²K |

zusätzliche Merkmale: für Türen und bodengebundene Verglasungen bei
 Zugangsmöglichkeit des öffentlichen Personenverkehrs

Typ-5: Sonnenschutz-3-fach-Glas

| Glasart außen: | VSG |
| --- | --- |
| Glasart mitte: | Float |
| Glasart innen: | VSG |
| U-Wert Ug: | 0,7 W/m²K |

zusätzliche Merkmale: für Türen und bodengebundene Verglasungen bei
Zugangsmöglichkeit des öffentlichen Personenverkehrs

Typ-6: Sonnenschutz-3-fach-Glas

| Glasart außen: | Float |
| --- | --- |
| Glasart mitte: | Float |
| Glasart innen: | Float |
| U-Wert Ug: | 0,7 W/m²K |

zusätzliche Merkmale: für Türen und bodengebundene Verglasungen bei
Zugangsmöglichkeit des öffentlichen Personenverkehrs

Typ-7: Sonnenschutz-3-fach-Glas

| Glasart außen: | VSG |
| --- | --- |
| Glasart mitte: | Float |
| Glasart innen: | VSG |
| U-Wert Ug: | 0,6 W/m²K |

zusätzliche Merkmale: für Türen und bodengebundene Verglasungen bei
Zugangsmöglichkeit des öffentlichen Personenverkehrs

Typ-8: Einbruchhemmendes Wärmeschutz-3-fach-Glas mit Sonnenschutzanforderungen

| Glasart außen: | Float |
| --- | --- |
| Glasart mitte: | P4A - Glas |
| Glasart innen: | Float |
| Widerstandsklasse: | P4A nach DIN EN 356 |
| U-Wert Ug: | 0,6 W/m²K |

zusätzliche Merkmale: mit thermisch verbessertem Randverbund, P4A nach DIN EN 356

Typ-9: Einbruchhemmendes Wärmeschutz-3-fach-Glas mit Sonnenschutzanforderungen

| Glasart außen: | Float |
| --- | --- |
| Glasart mitte: | P2A - Glas |
| Glasart innen: | Float |
| Widerstandsklasse: | P2A nach DIN EN 356 |
| U-Wert Ug: | 0,6 W/m²K |

zusätzliche Merkmale: mit thermisch verbessertem Randverbund, P2A nach DIN EN 356

Typ-10: Einbruchhemmendes Wärmeschutz-3-fach-Glas mit Sonnenschutzanforderungen

| Glasart außen: | P4A - Glas |
| --- | --- |
| Glasart mitte: | Float |
| Glasart innen: | VSG |
| Widerstandsklasse: | P4A nach DIN EN 356 |
| U-Wert Ug: | 0,6 W/m²K |

zusätzliche Merkmale: mit thermisch verbessertem Randverbund, P4A nach DIN EN 356

Typ-11: Einbruchhemmendes Wärmeschutz-3-fach-Glas mit Sonnenschutzanforderungen

| Glasart außen: | Float |
| --- | --- |
| Glasart mitte: | P5A - Glas |
| Glasart innen: | Float |
| Widerstandsklasse: | P5A nach DIN EN 356 |
| U-Wert Ug: | 0,6 W/m²K |

zusätzliche Merkmale: mit thermisch verbessertem Randverbund, P5A nach DIN EN 356

Typ-12: Einbruchhemmendes Wärmeschutz-3-fach-Glas mit Sonnenschutzanforderungen

| Glasart außen: | P5A - Glas |
| --- | --- |
| Glasart mitte: | Float |
| Glasart innen: | VSG |
| Widerstandsklasse: | P5A nach DIN EN 356 |
| U-Wert Ug: | 0,6 W/m²K |

zusätzliche Merkmale: mit thermisch verbessertem Randverbund, P5A nach DIN EN 356

Typ-13: Einbruchhemmendes Wärmeschutz-3-fach-Glas mit Sonnenschutzanforderungen

| Glasart außen: | P4A - Glas |
| --- | --- |
| Glasart mitte: | Float |
| Glasart innen: | VSG |
| Widerstandsklasse: | P4A nach DIN EN 356 |
| U-Wert Ug: | 0,6 W/m²K |

zusätzliche Merkmale: mit thermisch verbessertem Randverbund, P5A nach DIN EN 356

Typ-14: Vorgesetzte absturzsichernde Verglasung
Füllung aus Glasscheiben aus VSG aus ESG-H, t = 10 / 12 / 14 / 16 mm mit 2-seitiger
Lagerung der Scheiben Es dürfen nur zugelassene Materialien eingesetzt werden
(ETB-Richtlinie, Bauteil- Versuch (Pendelschlag- Versuch) oder allgemeine bauaufsichtliche
Zulassung.

| Korrosionsschutz des Grundbeschlages nach DIN EN 1670: | Klasse 5 |
| --- | --- |
| Bedienkräfte nach DIN EN 13115: | Klasse 1 |
| Dauerfunktion nach DIN EN 12400: | Klasse 2 |

gem. RAL-RG 660/1, Beanspruchungsgruppe 5.

Ein gegen Aufbohren geschütztes Kammergetriebe mit RC-Griffen, sowie zusätzliche Sicherheitsverriegelungen gemäß den Systemvorgaben sind einzusetzen.

Abschließbare Beschläge:
Fenstergriff abschließbar mit einer Schaltstufe, mit verdeckt liegendem Getriebe. Das Getriebe wird in den Falz eingebaut. Die Befestigung des Getriebes erfolgt mittels einer raumseitig aufgeschraubten Rosette. Die Befestigungsschrauben werden durch den - später zu montierenden - Fenstergriff abgedeckt. Während der Bauzeit ist die Rosette mit einer Schutzkappe abzudecken. Der Fenstergriff ist mit einem Schließzylinder mit einer Schaltstufe auszustatten. Der Fenstergriff ist erst nach Abschluss der Fenstermontage bzw. vor der Gebrauchsabnahme der Fenster zu montieren.

Leitfabrikat: Los Angeles oder gleichwertig, o. optsch sehr ähnlich

Angebotenes Fabrikat Garnitur (Aluminium Fenster Beschläge): '................................................' vom Bieter einzutragen

Sonnenschutz:
Fensterelement vorgerichtet für Sonnenschutz Sonnenschutz als Vorbaurollladen mit Antrieb durch Elektromotor, (Sonnenschutz in gesondertem Titel), einschließlich Durchführung Elektroleitung und Abdichten der Durchführung.

Leitfabrikat: Schüco AWS 75.SI+ o. glw.
Angebotene Fensterkonstruktion: '..........................................' vom Bieter einzutragen

Aluminium Tür-System
Rahmenoberflächen Blend- und Flügelrahmen etc.:
Wetterseitig und Raumseitig: Pulver-Beschichtet, RAL 7016

Konstruktionsmerkmale:
Außen flächenbündige Türkonstruktion mit außen umlaufender 7 mm Schattenfuge. 5 Kammer Profilaufbau, symmetrisch angeordnet, bestehend aus drei Aluminiumschalen die mittels spezieller Isolierstege ohne Dämmschäume verbunden sind. Die Türflügelprofile sind als Hybridverbund mit einem großem schubfesten Anteil zwischen Innen- und Mittelschale sowie einer entkoppelten Außenschale, als "schubloser Verbund"  auszuführen. Die Entkopplung muss zwischen der äußeren Aluminiumhalbschale und dem Isoliersteg erfolgen um den Bi-Metall-Ef-fect zu verringern. Alternativ ist für die Türflügelprofile ein 3 Kammer Profilaufbau verfügbar. Die Türflügel sind mit einem 4-seitig umlaufenden, auf Gehrung gefertigten Flügelprofil auszuführen. Die Abdichtung muss über eine Mitteldichtungs- und zwei Anschlagsdichtungsebenen erfolgen.
Die Beschlagsmontage erfolgt in der Aluminium Mittelschale, nicht im Isoliersteg. Eine Bauwerksbefestigung ist im Profil mittig über die Mittelschale möglich. Der untere Türabschluss ist, soweit keine anderen Anforderungen an den Fußpunkt durch Normen / Richtlinien / LBO's gegeben sind, mit einer stabilisierenden zwischen gesetzten thermisch getrennten Aluminium-Schwelle und entsprechenden Dichtformstücken, auszustatten.

Profilbautiefen:

| Blendrahmen, Pfosten, Riegel | ca. 75 mm |
| --- | --- |
| Flügelrahmen (Tür) | ca. 75 mm |

Profilansichtsbreiten:

| Einsatzblendrahmen nach außen öffnende Tür | ca. 37 mm |
| --- | --- |
| Blendrahmen / Sockel, unten | ca. 127 mm |
| Pfosten | ca. 108 mm |
| Riegel | ca. 108 mm |
| Flügelrahmen, nach außen öffnend | ca. 119 mm |
| Blendrahmenverbreiterung | ca. 44 mm |

Leitfabrikat: Schüco AD UP 75 o. glw.
Angebotene Türkonstruktion: '..........................................' vom Bieter einzutragen

Beschläge Türen nach DIN EN 179

Schließfunktion von Notausgangs- und Paniktüren 1- flg. Türen sollen E" -Wechselfunktion-, Grundstellung haben und Die Tür ist auf der Bandseite nur mit Schlüssel zu öffnen. Schaltstellung: Auf der Bandgegenseite kann die Tür über den Drücker, auch im abgeschlossenen Zustand, immer geöffnet werden.

Leitfabrikat: Hoppe, Los Angeles oder optisch sehr ähnlich
Angebotenes Fabrikat Garnitur (Aluminium Tür Beschläge): '................................................' vom Bieter einzutragen

Obentürschließer:
Ein Stück oben liegender Gleitschienen-Türschließer nach DIN EN 1154. Schließablauf,  Endanschlag und Öffnungsdämpfung hydraulisch kontrolliert und einstellbar, Schließkraft stufenlos einstellbar. Schließergröße, entsprechend der Türflügelbreite.

Leitfabrikat: BT 700 Schüco Türschließer mit Gleitschiene oder gleichwertig
Angebotenes Fabrikat Obentürschließer: '................................................' vom Bieter einzutragen

Elektrische Türschließer, die für barrierefreie Türen vorgesehen sind, müssen sicherstellen, dass eine uneingeschränkte Zugänglichkeit gewährleistet ist.

Angebotenes Fabrikat E-Türschließer: '................................................' vom Bieter einzutragen

Schloss:
1-tourig, Drückerhöhe ca. 1050 mm über OKFF, 9 mm Drückernuss Stulp, Falle und Riegel (Hauptschloss), 2 Stück Schwenkhaken und Fallenbolzen, Falle Edelstahl, Fallenbolzen vernickelt, Riegel und Schwenkhaken verzinkt und Endkappen Vorgerichtet für Profilzylinder.

Durch die selbstverriegelnden Fallenbolzen ist die Tür mehrfach verriegelt, da die Fallenbolzen und Schwenkhaken beim Zuziehen der Tür automatisch 20 mm vorschließen und sind somit gegen Zurückdrücken gesichert. Dabei sorgen die Schwenkhaken als Aushebeschutz.

Baukörperanschlüsse für Fenster und Türen
WDVS-Anschlüsse

Anschluss seitlich Fenster oder Tür (AS-WDVS): Der Baukörper ist einschalig ausgebildet. Die Elemente werden außen bündig mit dem  tragenden Baukörper eingebaut. Auf der Außenseite wird nach dem Einbau der Elemente ein Wärmedämmverbundsystem aufgebracht. Der Bereich zwischen Blendrahmen und Baukörper ist vollflächig mit Wärmedämmung zu verfüllen. Innen ist die Anschlussfuge zwischen Blendrahmen und Baukörper mit dauerelastischen Dichtstoffen zu versiegeln. Außen ist die Anschlussfugenabdichtung mit einer Dichtungsfolie auszuführen, die auf dem Baukörper und den Elementen zu verkleben ist.

Anschluss oben Fenster oder Tür (AO-WDVS):  Der Baukörper ist einschalig ausgebildet. Die  Elemente werden außen bündig mit dem tragenden Baukörper eingebaut. Auf der Außenseite wird nach dem Einbau der Elemente ein Wärmedämmverbundsystem aufgebracht. Sonst, wie im Text "Anschluss seitlich" beschrieben.

Basispunkt-Anschlüsse

Anschluss unten Fenster (AU-Basispunkt): Der Baukörper ist hier sinngemäß wie im Text "Anschluss seitlich" beschrieben ausgebildet. Im Fußpunkt der Fensterkonstruktion ist ein Basisprofil (Mehrkammer-Hohlprofil) anzuordnen. Dieses Basisprofil ist mit einem verzinkten Stahlrohr auszusteifen. Der Zwischenraum
 unterhalb der Basis und des Baukörpers ist allseitig mit Wärmedämmung auszufüllen. Auf der Innenseite ist die Basiskonstruktion für den Anschluss einer bauseitigen Fensterbank vorzurichten. Die Anschlussfuge ist mit Wärmedämmung auszufüllen und mit dauerelastischen Dichtstoffen zu versiegeln. Auf der Außenseite ist die Dichtungsfolie an der Basiskonstruktion eingespannt. Die Folie ist bis auf den tragenden Baukörper zu führen und dort zu verkleben. Zusätzlich ist eine Aluminium-Fensterbank, Ausladung ca. 250mm mit seitlichen Aufkantungen.

Bodengebunden-Anschlüsse
Anschluss unten Fenster (AU-Bodengebunden): Das Fensterelement schließt hier an den Rohfußboden an. Die Höhe des Fußbodenaufbaus beträgt ca. 125/ 150 mm. Vorab ist eine verzinkte Stahlrohrkonstruktion zu montieren, die als Aufständerung für das Fenster dient. Im Fußpunkt der Fensterkonstruktion ist ein Basisprofil (Mehrkammer-Hohlprofil) anzuordnen. Dieses Basisprofil ist mit einem verzinkten Stahlrohr auszusteifen. Weiterhin ist innen und außen eine Dichtungsfolie an die Basiskonstruktion anzubinden und über die Aufständerung zu führen. Die Folie ist am Baukörper zu verkleben. Der Zwischenraum unterhalb der Basis und des Baukörpers ist allseitig mit Wärmedämmung auszufüllen. Raumseitig ist die Basiskonstruktion für den Anschluss einer bauseits zu erbringenden Fußbodenkonstruktion vorzurichten, dazu ist ein Aluminium-Winkel zu liefern, welcher als Fußbodenabschluss dient. Die Sockelhöhen sind auf den Aufbau der anschließenden Basispunkte abzustimmen. Die Wärmedämmung ist außerdem mit einem Aluminiumkantteil
( t= 3,0 mm) mit verdeckter Befestigung abzudecken.

Anschluss unten Türen (AU-Bodenschwelle): Die Höhe des Fußbodenaufbaues beträgt ca. 150mm. Der Anschluss unten im Bereich der Türen ist mit einer zum System gehörenden Bodenschwelle und einer Trennschiene auszustatten. Unterhalb der Türschwelle ist eine aufgeständerte, verzinkte Stahlrohrkonstruktion anzubringen, um die Türanlage  abzustützen. Der Zwischenraum unterhalb der Basis und des Rohfußbodens ist allseitig mit Wärmedämmung auszufüllen. Auf der Innenseite ist die Basiskonstruktion für den Anschluss der bauseitigen Fußbodenkonstruktion vorzurichten. Der Bereich zwischen Fußbodenbelag und Basiskonstruktion ist mit Wärmedämmung zu verfüllen und die innere Anschlussfuge an den bauseitigen inneren Bodenbelag ist mit dauerelastischen Dichtstoffen zu versiegeln. Auf der Außenseite erfolgt die Abdichtung mit einer an der Basiskonstruktion befestigten Dichtungsfolie, die bis auf den tragenden Baukörper zurückzuführen und dort zu verkleben ist. Die Anschlussfuge zwischen der Basiskonstruktion und dem äußeren bauseitigen Bodenbelag ist mit einem Kompriband zu schließen. Die Sockelhöhen sind auf den Aufbau der anschließenden Basispunkte abzustimmen.

Anschluss unten Türen (AU-Nullschwelle): Die Höhe des Fußbodenaufbaues beträgt ca. 150 mm. Der Fußpunkt der Tür ist gemäß DIN 18040-2 "Barrierefreies Bauen" sowie MBO § 50 auszuführen. Das Element wird mit einem wärmegedämmten im Bereich des Fußbodenaufbaues eingelassenen Schwellenprofil mit Abdeckprofil zum Verschließen der Schwelle ausgeführt. Diese Abdeckung ist auf das Niveau der Oberkante des Fertigfußbodens zu montieren. In dem Bodeneinstandsprofil ist eine Wasserrinne integriert, die eine kontrollierte Ableitung sicherstellt. Zur Befestigung der Konstruktion am unteren Baukörper ist ein statisch ausreichend dimensionierten Stahlwinkel zu verankern. Unterhalb des Schwellenprofils ist ein KS-Basisprofil anzuordnen. Der Bereich zwischen dem KS-Basisprofil und dem Rohfußboden ist zu unterfüttern und vollflächig mit Wärmedämmung auszufüllen. Die äußere Abdichtung des Anschlusses erfolgt mit einer Dichtungsfolie, die bis zur Stirnseite der bauseitigen Betonsohle herunterzuführen ist. Das Sockelprofil der Tür ist zusätzlich mit einem Wetterschenkel zu versehen. Der Anschluss der bodentiefen Elemente ist hinsichtlich seiner unteren Ausbildung gemäß den Anforderungen aus der DIN 18531 / 18533, bezüglich der Bodenfeuchte, stauendes Sickerwasser sowie aufstauendes Sickerwasser, auszuführen. Bauseits ist eine rückstaufreie Ableitung des Oberflächenwassers sicherzustellen. Dieses ist durch eine vor den Elementen angeordnete bauseitige Drain- / Entwässerungsrinne, begehbar sowie rollstuhlbefahrbar, zu gewährleisten.

Baukörperanschlüsse für Fassadenelemente

Anschluss seitlich monolithisch (AS-Monotolisch): Der Baukörper ist einschalig ausgebildet.  Die Elemente werden in Baukörperebene ohne Anschlag eingebaut. Zum Anschluss an den Baukörper ist im Falz des Pfostens ein wärmegedämmtes Wandanschlussprofil einzuspannen. Die innere Fuge zwischen dem Anschlussprofil und dem Mauerwerk ist mit dauerelastischen Dichtstoffen zu versiegeln. Die äußere Anschlussfuge zwischen Mauerwerk und Fassade ist mit einem Kompriband zu schließen.

Anschluss oben hinterlüftete Fassade (AO-Hinterlüftete Fassade): Der Einbau der Elemente erfolgt, bevor die äußere hinterlüftete Fassadenbekleidung montiert wird. Die Elemente sind innerhalb der Dämmebene und des Baukörpers einzubauen. An dem oberen Riegel ist zum Anschluss der bauseitigen Deckenarbeiten ein Aluminiumwinkel, 25/25/2 mm, bündig mit der Unterkante des Riegels zu befestigen. Sonst, wie im Text "Anschluss seitlich" beschrieben.

Anschluss oben Attika und hinterlüftete Fassade (AO-Attika Fassade): Die Verankerung erfolgt über Konsolen in dem dahinter liegenden Beton-Randbalken. Der Abstand zwischen Pfostenprofilhinterkante und Beton-Randbalken beträgt ca. 30 mm. Als oberer Abschluss ist im Falz des Riegels ein wärmegedämmtes KS- Anschlussprofil und ein Aluminiumwinkel, ca. 70/30/2 mm, einzuspannen. Das Anschlussprofil dient zur Aufnahme der inneren Dichtungsfolie. Der Aluminiumwinkel dient als Abdeckung für die Wärmedämmung im Falzbereich der Fassade.Die Dichtungsfolie hat den gesamten oberen Anschlussbereich zu bekleiden und ist rückseitig in den Dachanschluss einzubinden (Abstimmung mit dem Auftragnehmer für die Dachdeckerarbeiten erforderlich). Der Bereich zwischen Baukörper und Pfosten/Riegel ist vollflächig zu dämmen. Den oberen Abschluss bildet die Dichtungsfolie. Der gesamte obere Anschlussbereich der Fassade und des Baukörpers ist vollflächig nach Wärmeschutzanforderungen zu dämmen. Über den Dämmbereich wird eine mehrfach gekantete Aluminium-Attikaabdeckhaube t = 3 mm mit toleranzausgleichenden Aluminiumhaltekonsolen am Baukörper befestigt. Das Oberflächenwasser ist auf die Dachfläche abzuleiten. Erforderliche Montage- und Dehnungsstöße der Attikahaube sind mit Stoßverbindern unterlegt abzudichten.
Abwicklung ca. 850 mm.

Anschluss unten Verbundpaneel (AU-Verbundpaneel): Unten schließt die Fassade an den ca. 125/150 mm tiefer liegenden Rohfußboden an. Die Elemente sind innerhalb des tragenden Baukörpers und dessen Dämmebene einzubauen. Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen. Raumseitig ist ein Aluminiumwinkel 20/100 mm, t = 2 mm bündig mit der Riegelhinterkante zu montieren. An diesem Aluminiumwinkel wird die innere Dichtungsfolie angeklebt und zusätzlich mit einem Aluminiumprofil mechanisch gesichert. Die Dichtungsfolie ist bis auf den Baukörper zu führen und dort zu verkleben.

Anschluss unten  mit äußerer Aluminium-Fensterbank (AU-Alu Fensterbank): Unten schließt die Fassade an die Baukörperbrüstung (Aufkantung) an. Die Elemente sind innerhalb des tragenden Baukörpers und dessen Dämmebene einzubauen. Die Abdichtung des Anschlusses erfolgt hinter der wasserführenden Ebene der Fassadenkonstruktion mit einer wannenförmig verlegten Dichtungsfolie unter Beachtung der Entwässerungs- und Belüftungstechnik. Der verbleibende Raum zwischen dem unteren Riegelprofil und dem Baukörper ist mit einem Dämmelement zu schließen. Auf der Innenseite ist ein Aluminiumwinkel 20/100 m, t = 2 mm bündig mit der Riegelunterkante zu montieren. An diesem Aluminiumwinkel wird die innere Dichtungsfolie angeklebt und zusätzlich mit einem Aluminium-Anschlussprofil gesichert. Die Dichtungsfolie ist bis an den Baukörper zu führen und dort zu verkleben. In den Fassadenfalz ist mit einem KS-Hohlprofil eine dreimal abgekantete Aluminium-Fensterbank einzuspannen und durch verschrauben zu sichern. Die Aluminium-Fensterbank, t = 2 mm, hat eine Ausladung von ca. 70 mm mit seitlichen Aufkantungen.

Anschluss Fassade/Geschossdecken (A-PF Fassade): Die Verankerung der Fassadenpfosten erfolgt an der dahinter liegenden Beton-Decke. Abstand zwischen den Pfostenprofilen und dem Bauwerk ca. 30 mm. Es sind zum System gehörende Konsolen, wie im Text "Verankerung Glas-Aluminium-Warmfassade" näher beschrieben, einzusetzen. Die Fassadenriegel im Bereich der Geschossdecke sind raumseitig bündig mit den Fassadenpfosten auszuführen. An der Rohdecke sind oben und unten verzinkte Stahlwinkel anzubringen. Die Abdichtung zwischen den Stahlwinkeln und der Fassade erfolgt mit dauerelastischen Dichtstoffen. Sichtbare Winkel und Konsolen sind im Farbton der Profile auszuführen.

HINWEIS: Das im Kurztext angegebene Maß (BxH:) ist das Rohbaulichtmaß: Breite= Rohbauöffnung; Höhe= Rohbauöffnung

Abkürzungen:
Aluminiumfenster= AF
Aluminiumtüren= AT

*Hinweis: Leitbeschreibung Sonnenschutz*
Vorbau-Raffstoren mit randgebördelten Lamellen und Führungsschienen

Zur Ausführung kommen Vorbau-Raffstoren mit einputzbarem Kasten Richtfabrikat: WAREMA, Typ R6 Putz E 80 A6 S oder
Vorbau-Raffstoren mit mindestens gleichwertigen technischen Ausstattungsmerkmalen.

Angebotenes Fabrikat: '..........................................' vom Bieter einzutragen

Angebotener Typ: '..........................................' vom Bieter einzutragen

Um den Verschleiß an den Raffstoren über die Gewährleistungsfrist hinaus einzugrenzen, werden folgende Forderungen zwingend vorgeschrieben:

Die oberen Querstege der Leiterkordel werden jeweils fest mit den Lamellen verklemmt. Um den einwandfreien Lauf der Lamellen auch bei Wärmebewegungen der Fassade und der Lamellen zu gewährleisten, müssen die Führungsschienen mindestens 25 mm tief sein. Die Oberschiene ist aus stranggepresstem Aluminium (kein Zink- oder Aluminium-Blech) vorzusehen.

Die angebotenen Raffstoren müssen die Lebensdauerklasse 3 nach DIN EN 13659:2009-01 - Abschlüsse außen - erfüllen.

Um eine bessere Kräfteverteilung zu erreichen, sind die Motore als Mittelmotore mit angeflanschtem Planetengetriebe und beidseitigem Wellenabgang auszuführen.

1. Kasten - stranggepresste Ausführung
Kasten aus stranggepresstem Aluminium, 4-seitig geschlossen, in den Größen 170 oder 190. Seitliche Aluminium-Druckgussböden mit verdeckten Blendenschnittkanten.

Revisionsblende mit frontseitiger Putzträgerplatte aus 8 mm starkem extrudiertem Polystyrol.

2. Oberschiene
59 mm breit, 51 mm hoch, aus 1,5 mm starkem, stranggepressten Aluminium ohne Oberflächenbehandlung. Wendewelle aus verzinktem Vierkant-Stahlrohr. Wartungsfreie, staubdichte, gekapselte Lager mit Wenderolle und Bandspule aus Kunststoff, Segmentwendung zur Verhinderung der selbsttätigen Verstellung der Lamellen.

3. Lamellen
Randgebördelte Lamellen, 80 mm breit, konkav-konvex-gewölbt, beidseitig randgebördelt, aus speziallegiertem, mit lichtechtem Lack im Spezialverfahren korrosionsbeständig einbrennlackiertem Aluminium. Sämtliche Stanzungen in den Lamellen sind mit schwarzen Schutzösen zur Führung der Aufzugsbänder (Verminderung des Abriebes) und zur Befestigung der Stege der Leiterkordel versehen. Lamellen sind wechselseitig mit Führungsnippel versehen. Lamellen müssen in einem Wendewinkel von min. 160° verstellbar sein. Bei einer Elementhöhe von 2600 mm muss das Raffstorepaket komplett in eine Blendenhöhe von 165 mm eingefahren werden können.

Farben gemäß Herstellerkollektion.

Der Raffstore fährt mit nach außen geschlossenen Lamellen tief und mit nach innen geschlossenen Lamellen hoch.

4. Leiterkordel
Leiterkordel, schwarz, in schwerer Sonderausführung, mit Doppelstegen. Jede Lamelle wird am oberen Steg der Leiterkordel befestigt.

5. Aufzugsbänder
Spezialbeschichtetes Polyesterband, 6 mm breit, schwarz, in witterungsbeständiger Ausführung, dehnungs- und schrumpfarm, bruch- und knickfest. Der Lichteinfall in den Innenraum wird durch maximal 5x8 mm große Aufzugsbanddurchführungen auf ein Minimum reduziert.

6. Endschiene
80 mm breit, 15 mm hoch, aus stranggepresstem Aluminiumprofil, mit schwarzen Endkappen aus Kunststoff. In den Endkappen sind verschiebbare Führungsnippel mit Hinterschnitt, um ein Aushängen des Behanges zu verhindern. Um ausreichende Torsionssteifigkeit zu gewährleisten sind nicht geschlossene Endschienenprofile bzw. ein Verschließen durch eine aufgeclipste Lamelle nicht zulässig.

7. Seitliche Führung
A6 = Seitliche Führung durch schwarze Führungsnippel aus glasfaserverstärktem Polyamid, schlagfest über 2 Ultraschallverschweißungen mit den Lamellen verbunden. Bei der Anbindung des Führungsnippels auf der Lamellenoberseite muss eine umlaufende Mindestüberlappung von 1 mm gegeben sein. Zudem müssen die Führungsnippel flächenbündig in der Lamellenoberseite eingelassen sein. Geklippte sowie Druckguss-Führungsnippel sind aufgrund einer erhöhten Gefahr des Ausreißens - Druckguss-Führungsnippel zusätzlich aufgrund einer zu hohen Geräuschentwicklung - ausgeschlossen. Führungsnippel laufen in Führungsprofilen, Gesamtabmessung 30x68 mm, aus stranggepresstem Aluminium mit 2K-Kunststoff-Clipprofil zur Geräuschdämmung, inkl. zusätzlicher Entwässerungsnut als schlagregendichte Ausführung.

8. Antrieb
Verdeckt eingebauter, 230V-Mittelmotor, Schutzart IP 54, mit angeflanschtem Planetengetriebe und beidseitigem Wellenabgang, eingebauten Endschaltern und Thermoschutzschalter. Es sind generell Motore mit einstellbaren oberen und unteren Endschaltern einzusetzen. Übergabepunkt für bauseitigen ELT--Anschluß: Hirschmannkupplung.

9. Bedienung
Hoch- und Tieffahren der Raffstoren durch Bedienung eines Schalters. Wenden der Lamellen durch leichtes Antippen der jeweiligen Richtung. Bei Erreichen der oberen oder unteren Endlage bewirken die im Motor eingebauten Endschalter das automatische Abschalten des Antriebes.

10. Oberflächenbehandlung
Die sichtbaren Aluminiumteile sind pulverbeschichtet.  Die Pulverbeschichtung ist mit einem Polyesterpulver in einer Schichtdicke von 60 - 120 my auszuführen. Die Vorbehandlung muss chromfrei im No-Rinse-Verfahren nach Qualitätsrichtlinie GSB AL 631 erfolgen.

Die Beschichtung muss die Qualität „GSB-Sea-Proof“ erfüllen.

Alle angegebenen Maße sind Rohbauöffnungsmasse

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DT_FE_6806

**1.5.10 Techn. Bearbeitung, Montageplanung**
*** Pauschalposition
Technische Bearbeitung sowie Erstellung von Werk- und Montageplänen für den
gesamten Umfang der Ausschreibung;

Basierend auf den Werk- und Detailplänen des Architekten sowie der Fensterliste
hat der Auftragnehmer die technische Bearbeitung für die Montagepläne, Werkstatt-
und Detailpläne zu erbringen. Etwaige Unstimmigkeiten zwischen Plänen, Fensterliste
und LV sind dem Architekten mitzuteilen.

Die Bearbeitung umfasst:
- Werk- und Montagepläne sämtlicher Aluminiumfenster
- Fensteraufmaß
- Ug-Wert Berechnung für jedes Element
Die Pläne sind digital zur Freigabe beim Architekten einzureichen.

Einbauort: RIEGEL / TOWER, Horizontaler Anschluss PRF / VHF (EG - 2.OG)
Menge: 1,000 psch

**1.5.20 Techn. Bearbeitung, Montageplanung Raffstore**
*** Pauschalposition
Technische Bearbeitung und Montageplanung für den gesamten
Umfang der Ausschreibung "Aluminium Raffstore".
Menge: 1,000 psch

#### Bereich 1.6 Aluminiumtüren (RIEGEL)

**1.6.10 Werkstatt- und Montageplanung, Metallbauarbeiten**
*** Pauschalposition
Werkplanung ist die Umsetzung der Ausführungsplanung durch das ausführende Unternehmen in eine Werkstatt- und / oder Montageplanung, nach der in
Fertigungsbetrieben die Vor- oder Teilvorfertigung von Elementen erfolgt. Der AN
erstellt nach Ziffer 3.1.7 DIN 18360 einmalig eine Werkstatt- und Montageplanung
auf Basis der bauseits gemäß den vorstehenden Vorbemerkungen gelieferten
Ausführungsunterlagen, aus der sich Konstruktion, Maße, Einbau, Befestigung und
Bauanschlüsse der Bauteile sowie die Einbaufolge ergeben.

Die weitere technische Bearbeitung, d. h.
- Erstellen von Konstruktions- und Detailplänen für alle in der
  Leistungsbeschreibung aufgeführten Anlagen
- Abstimmung der Details mit dem AG bzw. mit dem Architekten
  rechtzeitig vor Fertigungsbeginn
- örtliche Aufmaße
- Vorlage von Original-Muster der Fenster- und Fassadenprofile
  ist mit dieser Position komplett anzubieten.
Die Konstruktionspläne, Beschreibungen und Muster liefert der AN dem AG auf der
Grundlage der Abstimmung mit dem Architekten vor Fertigungsbeginn bzw. vor
Materialbestellung in dreifacher Ausfertigung. Der AN erhält die vorgenannten
Unterlagen nach bauseitiger Überprüfung auf Übereinstimmung mit der
Ausführungsplanung mit einem entsprechenden Prüfvermerk wieder zurück.
Menge: 1,000 psch

**1.6.20 AT-8, 3-teilig, b/h=2,89/2,365 m, SSK3 (Fluchtweg)**
Türelement wie Leitbeschreibung mit Obentürschließer, liefern und fachgerecht montieren.

Teilung: 3teilig, 2 mal vertikal geteilt

| Gesamtabmessungen: | b/h = 2,89 x 2,365 m (Rohbaumasse) |
| --- | --- |
| Befestigungsgrund: | Beton/ MW |
| Beschlag: | Fest / Dreh / Fest |
| Betätigung Innen: | Drücker/Knauf mit Obentürschließer |
| Betätigung Außen: | Griffstange gesamte Höhe des Elements |
| Schloss: | Mehrfachverriegelung |
| Anforderungen Schallschutz: | Rw >= 37 dB |
| Anforderung Einbruchhemmung: | RC 3 |
| Rahmenverbreiterung: | untern 15 cm (FBA) |
| Verglasung: | Typ 12 oder Typ 13 |
| Anschlagsrichtung nach DIN-R/L | L |

Anschlüsse:

| Seitlich: | WDVS-AO |
| --- | --- |
| Oben: | WDVS-AO |

Siehe folgende Plananlage:
-230928_EIS2_5_AR_RIE_DT_FA_6214_P_0

Fensternummern:

1

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Einbauort: RIEGEL, TH-A (EG)
Menge: 1,000 Stk

**1.6.30 AT-9, 3-teilig, b/h=2,72/2,385 m, SSK3 (Fluchtweg)**
Türelement wie Leitbeschreibung mit Obentürschließer, liefern und fachgerecht montieren.

Teilung: 3 teilig, 2 mal vertikal geteilt

| Gesamtabmessungen: | b/h = 2,72 x 2,385 m (Rohbaumasse) |
| --- | --- |
| Befestigungsgrund: | Beton/ MW |
| Beschlag: | Dreh |
| Betätigung Innen: | Drücker/Knauf mit Obentürschließer |
| Betätigung Außen: | Griffstange gesamte Höhe des Elements |
| Schloss: | Mehrfachverriegelung |
| Anforderungen Schallschutz: | Rw >= 37 dB |
| Anforderung Einbruchhemmung: | RC 3 |
| Rahmenverbreiterung: | untern 15 cm (FBA) |
| Verglasung: | Typ 12 oder Typ 13 |
| Anschlagsrichtung nach DIN-R/L | L |

Anschlüsse:

| Seitlich: | WDVS-AO |
| --- | --- |
| Oben: | WDVS-AO |

Fensternummern: 1

Einbauort: RIEGEL, TH-B (EG)
Menge: 1,000 Stk

**1.6.40 Alu-Windfanganlage, 4,70/3,23 m mit Oberlicht 0,85/7,70 m, automatische Glasschiebetür (Fluchtweg)**
Automatik Schiebetür zum Einsatz in Flucht- und Rettungswegen
und Einsatzfensterelement wie Leitbeschreibung, liefern und
fachgerecht montieren.

Türfeld mit einer 2 flg. Automatik Schiebetür Gefertigt nach
den Richtlinien für kraftbetätigte Fenster, Türen und Tore,
BGR 232, DIN 18650-1, 2 und den UVV und VDE-Vorschriften,
jeweils neueste Auflage. Fertigung nach ISO 9000 zertifiziert.
Gefertigt nach den bestehenden aktuellen Richtlinien, zum
Einsatz in Flucht- und Rettungswegen.

Deckenkonstruktion
-Ansichtshöhe ca. 85 cm Oberlicht
-Stahlrahmen mit eingelegter Wärmedämmung
-Untersichtsbekleidung aus Alu-Paneelen
-Deckenrand geschlossen, mit Alu-Blende
-Integrierte Halogenleuchten
-nach außen wasserdichte Alu-Bekleidung mit zwei Wasserspeiern

Anschlüsse:

| Seitlich: | AS-Monotolisch |
| --- | --- |
| Oben: | AO-Hinterlüftete Fassade |
| Unten: | AU-Verbundpaneel |
| Fußpunkt: | AU-Bodenschwelle |

Inkl. aller Anschluss- und Verstärkungsprofile für den Einbau
der Automatiktür. Im Bereich der Türöffnung sind entsprechend
der Profilgeometrie, mehrfach abgekantete 2 mm Aluminiumbleche,
als Verkleidung einzusetzen. Zusätzlich ist Dämmmaterial
einzubringen / setzen, so dass keine Wärmebrücken entstehen.

Teilung:
7-teilig / fester Oberlichtsfelder (4 Stk.), untere Festfelder (2 Stk.)

| Gesamtabmessungen: | b/h = 4,70 x 3,23 m (Rohbaumasse) |
| --- | --- |
| Durchgangsbreite und -höhe: | b/h = ca. 2,09 x 2,13 m |
| Befestigungsgrund: | Beton |
| Beschlag: | Schiebetür |
| Anforderungen Wärmeschutz: | <=1,3 W/m²K |
| Verglasung: | Typ-1 (OL), Typ-3 |
| Anforderung Einbruchhemmung: | RC 2 |
| Rahmenverbreiterung: | untern 15 cm (FBA) |
| Unterlicht | Absturzsichernd |
| Schwellenausbildung: | OK Schwelle = OK FFB |

Antrieb:
Mit intelligenter Mikroprozessor-Steuerung, lernfähig. Schließkräfte
(dynamisch) gemäß den aktuellen Vorschriften (DIN 18650). Reversierschaltung
in Schließrichtung. Statische Kraftbegrenzung gemäß BGR 232 (unter 150 N).
Einstellbare Offenhaltezeit, Öffnungs- und Schließgeschwindigkeit.
Auslösung durch Bewegungsmelder beidseits. Steuerung mit Eingängen
für potentialfreie Kontakte zum Anschluss externer Geräte wie
Zutrittskontrollsysteme, Kartenleser etc. Trägerprofil zur Aufnahme
der Antriebstechnik, selbstlehrend und formschlüssig am Sprossenwerk/Fassade
angebracht. Speziell geformte wälzgelagerte Laufrollen in Tandemlaufwagen inkl.
Flügelsicherung garantieren hohe Laufruhe und lange Lebensdauer.
Antriebsverkleidung mit von außen nicht sichtbarer (innenliegend)
und werkzeuglos konzipierter Befestigungsvariante.

Zusatzausstattungen:
Schlüsseltaster / Sicherheits-Profilzylinder:
Drucktaster innen, Unterputz als Einmalimpuls Alarmanlagenanschluss / Kartenleser
von Außen (Geschlossen- / Verriegelt-Abfrage).

Die notwendigen Elektro- / Steuerkomponenten werden in
gesonderter Position und ggf. Gewerken aufgeführt.
alle sichtbare Metallflächen mit Einbrennlackierung,
Farbton nach Angaben des Architekten

Hinweis:
-Diese Position beinhaltet zwei Windfangtüren.
-Der Fußpunkt der Tür ist gemäß DIN 18040-2 "Barrierefreies Bauen"
sowie MBO § 50 auszuführen.

Siehe folgende Plananlage:
-231213_EIS2_5_AR_RIE_GR_00-2_5127_P_10
-231215_EIS2_5_AR_RIE_DT_FA_6208_P_1
-230928_EIS2_5_AR_RIE_DT_FA_6228_P_0
-230928_EIS2_5_AR_RIE_DT_FA_6229_P_0

Leitfabrikat: Schüco ASE 80 HI. o. glw. Farbe n. Bemusterung

Angebotenes Fabrikat: '..........................................' vom Bieter einzutragen

Detailplanung:
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Einbauort: RIEGEL, AT-10 EG (Westfassade)
Menge: 2,000 Stk

**1.6.50 Die notwendigen Elektro- / Steuerkomponenten für Öffnungsflügel (Windanlage)**
*** Bedarfsposition ohne GB
Der Art des Flügels, der Funktion: Rettungsweg

Elektroinstallationen in diesen Bereichen müssen
besondere Anforderungen erfüllen, um die Sicherheit
der Flucht- und Rettungswege zu gewährleisten.
Elektrofachkräfte sollten bei Unklarheiten den Architekten,
Brandschutzsachverständigen oder Bauleiter konsultieren.

verdeckte Kabelführung in der Fassadenkonstruktion.
Kabellänge: 5-7 m

- Öffnungsweite ca. 2,37 m
Menge: 1,000 Stk

#### Bereich 1.7 Aluminiumtüren (TOWER)

**1.7.10 AT-1, 1-teilig, b/h=1,155/2,1 m, SSK3 (Fluchtweg)**
Türelement wie Leitbeschreibung, liefern und fachgerecht montieren.

| Gesamtabmessungen: | b/h = 1,55 x 2,1 m (Rohbaumasse) |
| --- | --- |
| Befestigungsgrund: | Beton/ MW |
| Betätigung (Innen/Außen): | Drücker/Knauf mit Obentürschließer (Elektro) |
| Anforderung Einbruchhemmung: | RC 3 |
| Rahmenverbreiterung: | untern ca. 12,5 cm (FBA) |
| Verglasung: | Typ 12 oder Typ 13 |
| Anschlagsrichtung nach DIN-R/L | R |

Anschlüsse:

| Seitlich: | WDVS-AO |
| --- | --- |
| Oben: | WDVS-AO |
| Fußpunkt: | AU-Nullschwelle |

Detailplanung:
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Einbauort: TOWER, TH (UG-1)
Menge: 1,000 Stk

**1.7.20 AT-2, 1-teilig, b/h=1,155/2,1 m, SSK3 (Fluchtweg)**
Türelement wie Leitbeschreibung, liefern und fachgerecht montieren.

| Gesamtabmessungen: | b/h = 1,155 x 2,1 m (Rohbaumasse) |
| --- | --- |
| Befestigungsgrund: | Beton/ MW |
| Betätigung (Innen/Außen): | Drücker/Knauf mit Obentürschließer (Elektro) |
| Anforderung Einbruchhemmung: | RC 3 |
| Rahmenverbreiterung: | untern ca. 12,5 cm (FBA) |
| Verglasung: | Typ 12 oder Typ 13 |
| Anschlagsrichtung nach DIN-R/L | L |

Anschlüsse:

| Seitlich: | WDVS-AO |
| --- | --- |
| Oben: | WDVS-AO |
| Fußpunkt: | AU-Nullschwelle |

Detailplanung:
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Einbauort: TOWER, TH (UG-1)
Menge: 1,000 Stk

**1.7.30 AT-3, 1-teilig, b/h=1,14/2,79 m, SSK3**
Türelement wie Leitbeschreibung, liefern und fachgerecht montieren.

| Gesamtabmessungen: | b/h = 1,14 x 1,565m (Rohbaumasse) |
| --- | --- |
| Befestigungsgrund: | Beton/ MW |
| Betätigung (Innen/Außen): | Drücker/Knauf mit Obentürschließer |
| Anforderung Einbruchhemmung: | RC 3 |
| Rahmenverbreiterung: | untern ca. 30 cm (FBA) |
| Verglasung: | Typ 12 oder Typ 13 |
| Anschlagsrichtung nach DIN-R/L | L |

Anschlüsse:

| Seitlich: | WDVS-AO |
| --- | --- |
| Oben: | WDVS-AO |
| Fußpunkt: | AU-Nullschwelle |

Detailplanung:
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Einbauort: TOWER, Küche (EG)
Menge: 1,000 Stk

**1.7.40 AT-4, 3-teilig mit OL, b/h=2,39/3,395 m, SSK3**
Türelement mit Obentürschließer wie Leitbeschreibung, liefern und fachgerecht montieren.

Teilung:
Türelement ist 2 mal horizontal geteilt

| Gesamtabmessungen: | b/h = 2,39 x 3,395 m (Rohbaumasse) |
| --- | --- |
| Befestigungsgrund: | Beton/ MW |
| Betätigung Innen: | Drücker mit Obentürschließer |
| Betätigung Außen: | Griffstange gesamte Höhe des Elements |
| Anforderungen Schallschutz: | Rw >= 37 dB |
| Anforderung Einbruchhemmung: | RC 3 |
| Rahmenverbreiterung: | untern ca. 15 cm (FBA) |
| Verglasung: | Typ 11 (Oberlichtsfeld), Typ 12 oder Typ 13 (Festfeld) |
| Anschlagsrichtung nach DIN-R/L | R |

Anschlüsse:

| Seitlich: | WDVS-AO |
| --- | --- |
| Oben: | WDVS-AO |
| Unten: | AU-Bodengebunden |
| Fußpunkt: | AU-Nullschwelle |

Anmerkungen:
-Der Fußpunkt der Tür ist gemäß DIN 18040-2 "Barrierefreies Bauen"
sowie MBO § 50 auszuführen.

Detailplanung:
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Einbauort: TOWER, Gastraum (EG)
Menge: 1,000 Stk

**1.7.50 Windfanganlage Gastro, h/b/t=2,60/2,70/1,70m**
Windfanganlage selbst tragend und  biegesteif zum Gastraum,
liefern und fachgerecht montieren.
Andichtungen und Anschlüsse sind zu kalkulieren.
Der Windfang wird über durchlaufende Blechzargen als biegesteife
Box auf dem Rohboden befestigt.
Alle Pfostenprofile werden über Winkel auf der Rohdecke befestigt.
Die Befestigung muss alle einwirkenden Kräfte kraftschlüssig auf
den Rohbau übertragen.
Die Befestigung darf nur mit allgemein bauaufsichtlich zugelassenen
Dübeln erfolgen.
Unten ist eine Rahmenverbreiterung vorzusehen, um 15 cm Fußbodenaufbau
auszugleichen.

6-teilig bestehend aus
- Seitenteil mit Glasfüllung
- Türelement 3-teilig, Festverglasung, Drehflügel und Festverglasung
- Seitenteil mit Glasfüllung
- Decke, Panelfüllung (Farbe: weiß)

Grundfläche: 2,70 x 1,70 m
Höhe: 2,60 m
Farbe Profile: RAL 7016
Befestigunggrund: Beton
Glas: VSG, durchsturzsicher

Tür mit Obentürschließer, ohne Verriegelung, Beschlag beidseitige
Griffstage gesamt Höhe des Türelements.

Seitenansicht:
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Grundriss:
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Einbauort: TOWER, Gastraum (EG)
Menge: 1,000 Stk

**1.7.60 AT-5, 3-teilig, b/h=2,39/2,475 m, SSK3 (Fluchtweg)**
Türelement mit Obentürschließer wie Leitbeschreibung, liefern und fachgerecht montieren.

| Gesamtabmessungen: | b/h = 2,39 x 2,475 m (Rohbaumasse) |
| --- | --- |
| Befestigungsgrund: | Beton/ MW |
| Betätigung Innen: | Drücker/Knauf mit Obentürschließer |
| Betätigung Außen: | Griffstange gesamte Höhe des Elements |
| Anforderung Einbruchhemmung: | RC 3 |
| Rahmenverbreiterung: | untern ca. 15 cm (FBA) |
| Verglasung: | Typ 12 oder Typ 13 |
| Anschlagsrichtung nach DIN-R/L | R |

Anschlüsse:

| Seitlich: | WDVS-AO |
| --- | --- |
| Oben: | WDVS-AO |
| Fußpunkt: | AU-Nullschwelle |

Anmerkungen:
-Der Fußpunkt der Tür ist gemäß DIN 18040-2 "Barrierefreies Bauen"
sowie MBO § 50 auszuführen.

Detailplanung:
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Einbauort: TOWER, Foyer (EG)
Menge: 1,000 Stk

**1.7.70 AT-6, 1-teilig, b/h=1,015/2,475 m, SSK3, T30rs**
Türelement  mit Obentürschließer und Bodendichtung wie
Leitbeschreibung, liefern und fachgerecht montieren.

| Gesamtabmessungen: | b/h = 1,015 x 2,475 m (Rohbaumasse) |
| --- | --- |
| Befestigungsgrund: | Beton/ MW |
| Betätigung (Innen/Außen): | Drücker/Drücker mit Obentürschließer |
| Anforderung Einbruchhemmung: | RC 3 |
| Brandschutz | T30rs |
| Rahmenverbreiterung: | untern ca. 15 cm (FBA) |
| Verglasung: | Typ 12 oder Typ 13 und G30 |
| Anschlagsrichtung nach DIN-R/L | R |

Anschlüsse:

| Seitlich: | WDVS-AO |
| --- | --- |
| Oben: | WDVS-AO |
| Fußpunkt: | AU-Nullschwelle |

Anmerkungen:
-Der Fußpunkt der Tür ist gemäß DIN 18040-2 "Barrierefreies Bauen"
sowie MBO § 50 auszuführen.

Detailplanung:
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Einbauort: TOWER, KiWa (EG)
Menge: 1,000 Stk

**1.7.80 AT-7, 1-teilig, b/h=0,76/2,395 m, SSK3**
Türelement wie Leitbeschreibung, liefern und fachgerecht montieren.

| Gesamtabmessungen: | b/h = 0,76 x 2,395 m (Rohbaumasse) |
| --- | --- |
| Befestigungsgrund: | Beton/ MW |
| Betätigung (Innen/Außen): | Drücker/Drücker |
| Anforderung Einbruchhemmung: | RC 1 |
| Rahmenverbreiterung: | untern ca. 33 cm (FBA) |
| Anschlagsrichtung nach DIN-R/L | R |

Anschlüsse:

| Seitlich: | WDVS-AO |
| --- | --- |
| Oben: | WDVS-AO |
| Fußpunkt: | AU-Nullschwelle |

Anmerkungen:
-Der Fußpunkt der Tür ist gemäß DIN 18040-2 "Barrierefreies Bauen"
sowie MBO § 50 auszuführen.

Einbauort: TOWER, Lager (10.OG)
Menge: 1,000 Stk

**1.7.90 E-Öffner liefern und montieren**
Elektrischer Türöffner mit Rückmeldung und Schließblech
6-12 V AC / DC RR für Steuerung über elektronische Kartenleser
bzw. Gegensprechanlage inklusive Verkabelung liefern und montieren.

Hinweis: h= 85 cm ab OKFF setzen gem. DIN 18024-2

Einbauort: TOWER, Treppenhaus 1 und 3 (UG-1)
Menge: 2,000 Stk

#### Bereich 1.8 Aluminiumfenster (TOWER)

**1.8.10 AF-1, 1-teilig, b/h=1,14/1,565 m, SSK3**
Fensterelement wie Leitbeschreibung, liefern und fachgerecht montieren.

| Gesamtabmessungen: | b/h = 1,14 x 1,565 m (Rohbaumasse) |
| --- | --- |
| Befestigungsgrund: | Beton/ MW |
| Funktion-Beschlag: | Dreh -Kipp |
| Anforderungen Schallschutz: | Rw >= 37 dB |
| Anforderung Einbruchhemmung: | RC 3 |
| Anforderung Fenstergriffe: | abschließbar |
| Rahmenverbreiterung: | untern ca. 1,5 cm |
| Griffhöhe: | 1,50 m |
| Verglasung | Typ 11 |
| Brüstungshöhe: | 92,5 cm |

Anschlüsse:

| Seitlich: | AS-WDVS |
| --- | --- |
| Oben: | AO-WDVS |
| Unten: | Basispunkt-AU |

Anmerkungen:
-Alle Komponenten müssen den Anforderungen aus der Norm
und des Prüfzeugnisses des Systemgebers entsprechen.

Fensternummern: 1 und 2

Siehe folgende Plananlage:
-231201_EIS2_5_AR_GES_FL_XX_6840_P_1

Detailplanung:
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Einbauort: TOWER, Küche (EG)
Menge: 2,000 Stk

**1.8.20 AF-2, 1-teilig, b/h=1,14/1,565 m, SSK3**
Fensterelement wie Leitbeschreibung, liefern und fachgerecht montieren.

| Gesamtabmessungen: | b/h = 1,141 x 1,565 m (Rohbaumasse) |
| --- | --- |
| Befestigungsgrund: | Beton/ MW |
| Funktion-Beschlag: | Dreh -Kipp |
| Anforderungen Schallschutz: | Rw >= 37 dB |
| Anforderung Einbruchhemmung: | RC 3 |
| Anforderung Fenstergriffe: | abschließbar |
| Rahmenverbreiterung: | untern ca. 1,5 cm |
| Verglasung: | Typ 11 |
| Brüstungshöhe: | 92,5 cm |

Anschlüsse:

| Seitlich: | AS-WDVS |
| --- | --- |
| Oben: | WDVS-AO |
| Unten: | Basispunkt-AU |

Fensternummern: 1

Siehe folgende Plananlage:
-231201_EIS2_5_AR_GES_FL_XX_6841_P_1

Detailplanung:
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Einbauort: TOWER, Küche (EG)
Menge: 1,000 Stk

**1.8.30 AF-3, 2-teilig, b/h=1,015/3,705 m, SSK3**
Fensterelement wie Leitbeschreibung, liefern und fachgerecht montieren.

Teilung:
Fensterelement ist 2-teilig. Fensterelement ist horizontal 1-mal geteilt.

| Gesamtabmessungen: | b/h = 1,015 x 3,705m (Rohbaumasse) |
| --- | --- |
| Befestigungsgrund: | Beton/ MW |
| Funktion-Beschlag: | Dreh -Kipp (unten) / Fest (oben) |
| Anforderungen Schallschutz: | Rw >= 37 dB |
| Anforderung Einbruchhemmung: | RC 3 |
| Anforderung Fenstergriffe: | abschließbar |
| Griffhöhe: | 1,03 m |
| Rahmenverbreiterung: | untern ca. 15 cm (FBA), oben ca. 32 cm (Raffstorekasten) |
| Verglasung: | Typ 11 (Oberlichtsfeld), Typ 12/Typ 13 (Festfeld) |
| Schwellenausbildung: | OK Schwelle = OK FFB |

Anschlüsse:

| Seitlich: | AS-WDVS |
| --- | --- |
| Oben: | AO-WDVS |
| Unten: | Bodengebunden-AU |

Anmerkungen:
-Alle Komponenten müssen den Anforderungen aus der Norm
und des Prüfzeugnisses des Systemgebers entsprechen.
-Der Beschlag ist zusätzlich mit einem Rollschnäpper und einem
Türziehgriff auszustatten.

Fensternummern: 1

Siehe folgende Plananlage:
-231201_EIS2_5_AR_GES_FL_XX_6841_P_1

Detailplanung:
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Einbauort: TOWER, Gastraum (EG)
Menge: 1,000 Stk

**1.8.40 AF-4, 2-teilig, b/h=1,39/3,705 m, SSK3**
Fensterelement wie Leitbeschreibung, liefern und fachgerecht montieren.

Teilung:
Fensterelement ist 2-teilig. Fensterelement ist horizontal 1-mal geteilt.

| Gesamtabmessungen: | b/h = 1,39 x 3,705 m (Rohbaumasse) |
| --- | --- |
| Befestigungsgrund: | Beton/ MW |
| Funktion-Beschlag: | Dreh -Kipp (unten) / Fest (oben) |
| Anforderungen Schallschutz: | Rw >= 37 dB |
| Anforderung Einbruchhemmung: | RC 3 |
| Anforderung Fenstergriffe: | abschließbar |
| Griffhöhe: | 1,03 m |
| Rahmenverbreiterung: | untern ca. 15 cm (FBA), oben ca. 32 cm (Raffstorekasten) |
| Verglasung: | Typ 11 (Oberlichtsfeld), Typ 12/Typ 13 (Festfeld) |
| Schwellenausbildung: | OK Schwelle = OK FFB |

Anschlüsse:

| Seitlich: | AS-WDVS |
| --- | --- |
| Oben: | AO-WDVS |
| Unten: | Bodengebunden-AU |

Anmerkungen:
-Alle Komponenten müssen den Anforderungen aus der Norm
und des Prüfzeugnisses des Systemgebers entsprechen.

Fensternummern: 1 und 2

Siehe folgende Plananlage:
-231201_EIS2_5_AR_GES_FL_XX_6842_P_1

Detailplanung:
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Einbauort: TOWER, Gastraum (EG)
Menge: 2,000 Stk

**1.8.50 AF-5, 2-teilig, b/h=1,39/3,705 m, SSK3**
Fensterelement wie Leitbeschreibung, liefern und fachgerecht montieren.

Teilung:
Fensterelement ist 2-teilig. Fensterelement ist horizontal 1-mal geteilt.

| Gesamtabmessungen: | b/h = 1,39 x 3,705m (Rohbaumasse) |
| --- | --- |
| Befestigungsgrund: | Beton/ MW |
| Funktion-Beschlag: | Dreh -Kipp (unten) / Fest (oben) |
| Anforderungen Schallschutz: | Rw >= 37 dB |
| Anforderung Einbruchhemmung: | RC 3 |
| Anforderung Fenstergriffe: | abschließbar |
| Griffhöhe: | 1,03 m |
| Rahmenverbreiterung: | untern ca. 15 cm (FBA), oben ca. 32 cm (Raffstorekasten) |
| Verglasung: | Typ 11 (Oberlichtsfeld), Typ 12 oder Typ 13 (Festfeld) |
| Schwellenausbildung: | OK Schwelle = OK FFB |

Anschlüsse:

| Seitlich: | AS-WDVS |
| --- | --- |
| Oben: | AO-WDVS |
| Unten: | Bodengebunden-AU |

Anmerkungen:
-Alle Komponenten müssen den Anforderungen aus der Norm
und des Prüfzeugnisses des Systemgebers entsprechen.

Fensternummern: 1 und 2

Siehe folgende Plananlage:
-231201_EIS2_5_AR_GES_FL_XX_6844_P_1

Detailplanung:
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Einbauort: TOWER, Gastraum (EG)
Menge: 2,000 Stk

**1.8.60 AF-6, 4-teilig mit OL, b/h=2,39/3,705 m, SSK3**
Fensterelement wie Leitbeschreibung, liefern und fachgerecht montieren.

Teilung:
Fensterelement ist 4-teilig und horizontal 1-mal -unterer Teil- vertikal 2-mal geteilt.

| Gesamtabmessungen: | b/h = 2,39 x 3,705m (Rohbaumasse) |
| --- | --- |
| Befestigungsgrund: | Beton/ MW |
| Funktion-Beschlag: | Dreh / Dreh / Dreh-Kipp (unten) / Fest (oben) |
| Anforderungen Schallschutz: | Rw >= 37 dB |
| Anforderung Einbruchhemmung: | RC 3 |
| Anforderung Fenstergriffe: | abschließbar |
| Griffhöhe: | 1,03 m |
| Rahmenverbreiterung: | untern ca. 15 cm (FBA), oben ca. 32 cm (Raffstorekasten) |
| Verglasung: | Typ 11 (Oberlichtsfeld), Typ 12 oder Typ 13 (Festfeld) |
| Schwellenausbildung: | OK Schwelle = OK FFB |

Anschlüsse:

| Seitlich: | AS-WDVS |
| --- | --- |
| Oben: | AO-WDVS |
| Unten: | Bodengebunden-AU |

Anmerkungen:
-Alle Komponenten müssen den Anforderungen aus der Norm
und des Prüfzeugnisses des Systemgebers entsprechen.
-Der Beschlag ist zusätzlich mit einem Rollschnäpper und einem
Türziehgriff auszustatten.
-Der Dreh-Flügel wird mit einem im Falz angeordneten Hebel
über ein Stulpgetriebe verriegelt.

Fensternummern: 1

Siehe folgende Plananlage:
-231201_EIS2_5_AR_GES_FL_XX_6845_P_1

Detailplanung:
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Einbauort: TOWER, Gastraum (EG)
Menge: 1,000 Stk

**1.8.70 AF-7, 2-teilig, b/h=1,015/3,705 m, SSK3**
Fensterelement wie Leitbeschreibung, liefern und fachgerecht montieren.

Teilung:
Fensterelement ist 2-teilig und horizontal 1-mal geteilt.

| Gesamtabmessungen: | b/h = 1,015 x 3,705m (Rohbaumasse) |
| --- | --- |
| Befestigungsgrund: | Beton/ MW |
| Funktion-Beschlag: | Dreh-Kipp (unten) / Fest (oben) |
| Anforderungen Schallschutz: | Rw >= 37 dB |
| Anforderung Einbruchhemmung: | RC 3 |
| Anforderung Fenstergriffe: | abschließbar |
| Griffhöhe: | 1,03 m |
| Rahmenverbreiterung: | untern ca. 15 cm (FBA), oben ca. 32 cm (Raffstorekasten) |
| Verglasung: | Typ 11 (Oberlichtsfeld), Typ 12 oder Typ 13 (Festfeld) |
| Schwellenausbildung: | OK Schwelle = OK FFB |

Anschlüsse:

| Seitlich: | AS-WDVS |
| --- | --- |
| Oben: | AO-WDVS |
| Unten: | Bodengebunden-AU |

Anmerkungen:
-Alle Komponenten müssen den Anforderungen aus der Norm
und des Prüfzeugnisses des Systemgebers entsprechen.

Fensternummern: 1

Siehe folgende Plananlage:
-231201_EIS2_5_AR_GES_FL_XX_6846_P_1

Detailplanung:
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Einbauort: TOWER Gastraum (EG)
Menge: 1,000 Stk

**1.8.80 AF-8, 2-teilig, b/h=1,14/3,705 m, SSK3**
Fensterelement wie Leitbeschreibung, liefern und fachgerecht montieren.

Teilung:
Fensterelement ist 2-teilig und horizontal 1-mal geteilt.

| Gesamtabmessungen: | b/h = 1,14 x 3,705m (Rohbaumasse) |
| --- | --- |
| Befestigungsgrund: | Beton/ MW |
| Funktion-Beschlag: | Dreh-Kipp (unten) / Fest (oben) |
| Anforderungen Schallschutz: | Rw >= 37 dB |
| Anforderung Einbruchhemmung: | RC 3 |
| Anforderung Fenstergriffe: | abschließbar |
| Griffhöhe: | 1,03 m |
| Rahmenverbreiterung: | untern ca. 15 cm (FBA), oben ca. 32 cm (Raffstorekasten) |
| Verglasung: | Typ 11 (Oberlichtsfeld), Typ 12 oder Typ 13 (Festfeld) |
| Schwellenausbildung: | OK Schwelle = OK FFB |

Anschlüsse:

| Seitlich: | AS-WDVS |
| --- | --- |
| Oben: | AO-WDVS |
| Unten: | Bodengebunden-AU |

Anmerkungen:
-Alle Komponenten müssen den Anforderungen aus der Norm
und des Prüfzeugnisses des Systemgebers entsprechen.

Fensternummern: 1

Siehe folgende Plananlage:
-231201_EIS2_5_AR_GES_FL_XX_6847_P_1

Detailplanung:
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Einbauort: TOWER, Gastraum (EG)
Menge: 1,000 Stk

**1.8.90 AF-9, 1-teilig, b/h=1,14/2,575 m, SSK3**
Fensterelement wie Leitbeschreibung, liefern und fachgerecht montieren.

| Gesamtabmessungen: | b/h = 1,14 x 2,575 m (Rohbaumasse) |
| --- | --- |
| Befestigungsgrund: | Beton/ MW |
| Funktion-Beschlag: | Dreh-Kipp |
| Anforderungen Schallschutz: | Rw >= 37 dB |
| Anforderung Einbruchhemmung: | RC 3 |
| Anforderung Fenstergriffe: | abschließbar |
| Höhe Fenstergriff: | 1,50 m |
| Rahmenverbreiterung: | untern ca. 2 cm, oben ca. 26 cm (Raffstorekasten) |
| Verglasung: | Typ 12 oder Typ 13 |
| Schwellenausbildung: | OK Schwelle = OK FFB |
| Brüstungshöhe: | 92 cm |

Anschlüsse:

| Seitlich: | AS-WDVS |
| --- | --- |
| Oben: | AO-WDVS |
| Unten: | Basispunkt-AU |

Anmerkungen:
-Alle Komponenten müssen den Anforderungen aus der Norm
und des Prüfzeugnisses des Systemgebers entsprechen.

Fensternummern: 1 und 2

Siehe folgende Plananlage:
-231201_EIS2_5_AR_GES_FL_XX_6848_P_1

Detailplanung:
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
Einbauort: TOWER, Gastraum (EG)
Menge: 2,000 Stk

**1.8.100 AF-10, 4-teilig mit OL, b/h=2,39/3,705 m, SSK3**
Fensterelement wie Leitbeschreibung, liefern und fachgerecht montieren.

Teilung:
Fensterelement ist 4-teilig und horizontal 1-mal geteilt -unterer Teil-  2- mal vertikal geteilt.

| Gesamtabmessungen: | b/h = 2,39 x 3,705 m (Rohbaumasse) |
| --- | --- |
| Befestigungsgrund: | Beton/ MW |
| Funktion-Beschlag: | Dreh-Kipp / Dreh / Dreh (unten) / Fest (oben) |
| Anforderungen Schallschutz: | Rw >= 37 dB |
| Anforderung Einbruchhemmung: | RC 3 |
| Anforderung Fenstergriffe: | abschließbar |
| Griffhöhe: | 1,03 m |
| Rahmenverbreiterung: | untern ca. 15 cm (FBA), oben ca. 32 cm (Raffstorekasten) |
| Verglasung: | Typ 11 (Oberlichtsfeld), Typ 12 oder Typ 13 (Festfeld) |
| Schwellenausbildung: | OK Schwelle = OK FFB |

Anschlüsse:

| Seitlich: | AS-WDVS |
| --- | --- |
| Oben: | AO-WDVS |
| Unten: | Bodengebunden-AU |

Anmerkungen:
-Alle Komponenten müssen den Anforderungen aus der Norm
und des Prüfzeugnisses des Systemgebers entsprechen.
-Der Beschlag ist zusätzlich mit einem Rollschnäpper und einem
Türziehgriff auszustatten.
-Der Dreh-Flügel wird mit einem im Falz angeordneten Hebel
über ein Stulpgetriebe verriegelt.

Fensternummern: 1

Siehe folgende Plananlage:
-231201_EIS2_5_AR_GES_FL_XX_6849_P_1

Detailplanung:
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Einbauort: TOWER, Gastraum (EG)
Menge: 1,000 Stk

**1.8.110 AF-11, 7-teilig, b/h=2,39/3,705 m, SSK3**
Fensterelement wie Leitbeschreibung, liefern und fachgerecht montieren.

Teilung: gem. Detail

| Gesamtabmessungen: | b/h = 2,39 x 3,705m (Rohbaumasse) |
| --- | --- |
| Befestigungsgrund: | Beton/ MW |
| Funktion-Beschlag: | Fest (unten) / Dreh-Kipp / Dreh / Dreh -Kipp (mittlerer Teil) / Fest (oben) |
| Anforderungen Schallschutz: | Rw >= 37 dB |
| Anforderung Einbruchhemmung: | RC 3 |
| Anforderung Fenstergriffe: | abschließbar |
| Griffhöhe: | 1,50 m |
| Rahmenverbreiterung: | untern ca. 15 cm (FBA), oben ca. 32 cm (Raffstorekasten) |
| Verglasung: | Typ-11 (Verglasung), Typ12 oder Typ 13 (Brüstung) |
| Schwellenausbildung: | OK Schwelle = OK FFB |

Anschlüsse:

| Seitlich: | AS-WDVS |
| --- | --- |
| Oben: | AO-WDVS |
| Unten: | Bodengebunden-AU |

Anmerkungen:
-Alle Komponenten müssen den Anforderungen aus der Norm
und des Prüfzeugnisses des Systemgebers entsprechen.
-Der Dreh-Flügel wird mit einem im Falz angeordneten Hebel
über ein Stulpgetriebe verriegelt.

Fensternummern: 1

Siehe folgende Plananlage:
-231201_EIS2_5_AR_GES_FL_XX_6850_P_1

Detailplanung:
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Einbauort: TOWER, Gastraum (EG)
Menge: 1,000 Stk

**1.8.120 AF-12, 1-teilig, b/h=1,015/2,73 m, SSK3**
Fensterelement wie Leitbeschreibung, liefern und fachgerecht montieren.

| Gesamtabmessungen: | b/h = 1,015 x 2,73m (Rohbaumasse) |
| --- | --- |
| Befestigungsgrund: | Beton/ MW |
| Funktion-Beschlag: | Dreh-Kipp |
| Anforderungen Schallschutz: | Rw >= 37 dB |
| Griffhöhe: | 1,03 m |
| Rahmenverbreiterung: | untern ca. 15 cm (FBA), oben ca. 26 cm (Raffstorekasten) |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1 und 2

Siehe folgende Plananlage:
-231201_EIS2_5_AR_GES_FL_XX_6851_P_1

Detailplanung:
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Einbauort: TOWER, Büro-1, Büro-4 (1.OG)
Menge: 2,000 Stk

**1.8.130 AF-13, 3-teilig, b/h=2,39/2,73 m, SSK3**
Fensterelement wie Leitbeschreibung, liefern und fachgerecht montieren.

Teilung:
Fensterelement ist 3-teilig. und vertikal 2-mal geteilt. Eine Teilung ist als Stulpflügel durchgeführt.

| Gesamtabmessungen: | b/h = 2,39 x 2,73m (Rohbaumasse) |
| --- | --- |
| Befestigungsgrund: | Beton/ MW |
| Funktion-Beschlag: | Dreh / Dreh-Kipp / Dreh |
| Anforderungen Schallschutz: | Rw >= 37 dB |
| Griffhöhe: | 1,03 m |
| Rahmenverbreiterung: | untern ca. 15 cm (FBA), oben ca. 26 cm (Raffstorekasten) |
| Verglasung: | Typ 5 |
| Schwellenausbildung: | OK Schwelle = OK FFB |
| Brüstungssicherung: | Ja |

Anschlüsse:

| Seitlich: | AS-WDVS |
| --- | --- |
| Oben: | AO-WDVS |
| Unten: | Bodengebunden-AU mit Fensterbank |

Anmerkungen:
-Alle Komponenten müssen den Anforderungen aus der Norm
und des Prüfzeugnissesn des Systemgebers entsprechen.
-Der Dreh-Flügel wird mit einem im Falz angeordneten Hebel
über ein Stulpgetriebe verriegelt.

Fensternummern: 1 und 2

Siehe folgende Plananlage:
-231201_EIS2_5_AR_GES_FL_XX_6852_P_1

Detailplanung:
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Einbauort: TOWER, Büro-1, Büro-4 (1.OG)
Menge: 2,000 Stk

**1.8.140 AF-14, 1-teilig, b/h=1,14/2,73 m, SSK3**
Fensterelement wie Leitbeschreibung, liefern und fachgerecht montieren.

| Gesamtabmessungen: | b/h = 1,14 x 2,73 m (Rohbaumasse) |
| --- | --- |
| Befestigungsgrund: | Beton/ MW |
| Funktion-Beschlag: | Dreh-Kipp |
| Anforderungen Schallschutz: | Rw >= 37 dB |
| Rahmenverbreiterung: | untern ca. 15 cm (FBA), oben ca. 26 cm (Raffstorekasten) |
| Griffhöhe: | 1,03 m |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1-3

Siehe folgende Plananlage:
-231201_EIS2_5_AR_GES_FL_XX_6853_P_1

Detailplanung:
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Einbauort: TOWER, Büro-2, Empfangsbereich (1.OG)
Menge: 3,000 Stk

**1.8.150 AF-15, 1-teilig, b/h=1,14/2,73 m, SSK3**
Fensterelement wie Leitbeschreibung, liefern und fachgerecht montieren.

| Gesamtabmessungen: | b/h = 1,14 x 2,73m (Rohbaumasse) |
| --- | --- |
| Befestigungsgrund: | Beton/ MW |
| Funktion-Beschlag: | Dreh-Kipp |
| Anforderungen Schallschutz: | Rw >= 37 dB |
| Griffhöhe: | 1,03 m |
| Rahmenverbreiterung: | untern ca. 15 cm (FBA), oben b=26 cm |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1-3

Siehe folgende Plananlage:
-231201_EIS2_5_AR_GES_FL_XX_6854_P_1

Detailplanung:
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Einbauort: TOWER, Empfangsbereich (1.OG)
Menge: 3,000 Stk

**1.8.160 AF-16, 3-teilig, b/h=2,39/2,73m, SSK3**
Fensterelement wie Leitbeschreibung, liefern und fachgerecht montieren.

Teilung:
Fensterelement ist 3-teilig und horizontal 2-mal geteilt. Eine Teilung ist als Stulpflügel durchgeführt.

| Gesamtabmessungen: | b/h = 2,39 x 2,73m (Rohbaumasse) |
| --- | --- |
| Befestigungsgrund: | Beton/ MW |
| Funktion-Beschlag: | Dreh / Dreh-Kipp / Dreh |
| Anforderungen Schallschutz: | Rw >= 37 dB |
| Rahmenverbreiterung: | untern 15 cm (FBA), oben b=26 cm |
| Griffhöhe: | 1,03 m |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1 und 2

Siehe folgende Plananlage:
-231201_EIS2_5_AR_GES_FL_XX_6855_P_1

Detailplanung:
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Einbauort: TOWER, Teeküche, Büro-4 (1.OG)
Menge: 2,000 Stk

**1.8.170 AF-17, 1-teilig, b/h=1,015/2,73m, SSK3**
Fensterelement wie Leitbeschreibung, liefern und fachgerecht montieren.

| Gesamtabmessungen: | b/h = 1,015 x 2,73m (Rohbaumasse) |
| --- | --- |
| Befestigungsgrund: | Beton/ MW |
| Funktion-Beschlag: | Dreh-Kipp |
| Anforderungen Schallschutz: | Rw >= 37 dB |
| Griffhöhe: | 1,03 m |
| Rahmenverbreiterung: | untern ca. 15 cm (FBA), oben ca. 14 cm o. 26 cm |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1 und 2

Siehe folgende Plananlage:
-231201_EIS2_5_AR_GES_FL_XX_6856_P_1

Detailplanung:
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Einbauort: TOWER, Büro-3, Büro-5 (1.OG)
Menge: 2,000 Stk

**1.8.180 AF-18, 1-teilig, b/h=1,39/2,73 m, SSK3**
Fensterelement wie Leitbeschreibung, liefern und fachgerecht montieren.

| Gesamtabmessungen: | b/h = 1,39 x 2,73m (Rohbaumasse) |
| --- | --- |
| Befestigungsgrund: | Beton/ MW |
| Funktion-Beschlag: | Dreh-Kipp |
| Anforderungen Schallschutz: | Rw >= 37 dB |
| Griffhöhe: | 1,03 m |
| Rahmenverbreiterung: | unten ca. 14 cm, oben 26 cm |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1 und 2

Siehe folgende Plananlage:
-231201_EIS2_5_AR_GES_FL_XX_6857_P_1

Detailplanung:
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EIS2
Bauteil: TOWER
Einbauort: Büro-3, Büro-4 (1.OG)
Menge: 2,000 Stk

**1.8.190 AF-19, 1-teilig, b/h=1,39/2,73m, SSK3**
Fensterelement wie Leitbeschreibung, liefern und fachgerecht montieren.

| Gesamtabmessungen: | b/h = 1,39 x 2,73m (Rohbaumasse) |
| --- | --- |
| Befestigungsgrund: | Beton/ MW |
| Funktion-Beschlag: | Dreh-Kipp |
| Anforderungen Schallschutz: | Rw >= 37 dB |
| Griffhöhe: | 1,03 m |
| Rahmenverbreiterung: | untern ca. 15 cm, oben ca. 26 cm |
| Verglasung: | Typ 5 |
| Schwellenausbildung: | OK Schwelle = OK FFB |
| Brüstungssicherung: | Ja |

Anschlüsse:

| Seitlich: | AS-WDVS |
| --- | --- |
| Oben: | AO-WDVS |
| Unten: | Bodengebunden-AU mit Fensterbank |

Anmerkungen:
-Alle Komponenten müssen den Anforderungen aus der Norm
und des Prüfzeugnisses des Systemgebers entsprechen.
-Der Dreh-Flügel wird mit einem im Falz angeordneten Hebel
über ein Stulpgetriebe verriegelt.

Fensternummern: 1 und 2

Siehe folgende Plananlage:
-231201_EIS2_5_AR_GES_FL_XX_6858_P_1

Detailplanung:
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Einbauort: TOWER, Büro-3, Büro-4 (1.OG)
Menge: 2,000 Stk

**1.8.200 AF-20, 3-teilig, b/h=2,39/2,73m, SSK3**
Fensterelement wie Leitbeschreibung, liefern und fachgerecht montieren.

Teilung:
Fensterelement ist 3-teilig und vertikal 2-mal geteilt. Eine Teilung ist als Stulpflügel durchgeführt.

| Gesamtabmessungen: | b/h = 2,39 x 2,73m (Rohbaumasse) |
| --- | --- |
| Befestigungsgrund: | Beton/ MW |
| Funktion-Beschlag: | Dreh / Dreh-Kipp / Dreh |
| Anforderungen Schallschutz: | Rw >= 37 dB |
| Griffhöhe: | 1,03 m |
| Anforderung Fenstergriffe: | Typ 10 |
| Rahmenverbreiterung: | untern ca. 15 cm (FBA), oben ca. 26 cm |
| Schwellenausbildung: | OK Schwelle = OK FFB |
| Brüstungssicherung: | Ja |

Anschlüsse:

| Seitlich: | AS-WDVS |
| --- | --- |
| Oben: | AO-WDVS |
| Unten: | Bodengebunden-AU mit Fensterbank |

Anmerkungen:
-Alle Komponenten müssen den Anforderungen aus der Norm
und des Prüfzeugnisses des Systemgebers entsprechen.
-Der Dreh-Flügel wird mit einem im Falz angeordneten Hebel
über ein Stulpgetriebe verriegelt.

Fensternummern: 1

Siehe folgende Plananlage:
-231201_EIS2_5_AR_GES_FL_XX_6859_P_1

Detailplanung:
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EIS2
Bauteil: TOWER
Einbauort: TOWER, Loggia (1.OG)
Menge: 1,000 Stk

**1.8.210 AF-20a, 3-teilig, b/h=2,39/2,73m, SSK3**
Fensterelement wie Leitbeschreibung, liefern und fachgerecht montieren.

Teilung:
Fensterelement ist 3-teilig und vertikal 2-mal geteilt. Eine Teilung ist als Stulpflügel durchgeführt.

| Gesamtabmessungen: | b/h = 2,39 x 2,73m (Rohbaumasse) |
| --- | --- |
| Befestigungsgrund: | Beton/ MW |
| Funktion-Beschlag: | Dreh / Dreh-Kipp / Dreh |
| Anforderungen Schallschutz: | Rw >= 37 dB |
| Griffhöhe: | 1,03 m |
| Rahmenverbreiterung: | untern ca. 15 cm (FBA), oben b=26 cm |
| Verglasung: | Typ 10 |
| Schwellenausbildung: | OK Schwelle = OK FFB |
| Brüstungssicherung: | Ja |

Anschlüsse:

| Seitlich: | AS-WDVS |
| --- | --- |
| Oben: | AO-WDVS |
| Unten: | Bodengebunden-AU mit Fensterbank |

Anmerkungen:
-Alle Komponenten müssen den Anforderungen aus der Norm
und des Prüfzeugnisses des Systemgebers entsprechen.
-Der Dreh-Flügel wird mit einem im Falz angeordneten Hebel
über ein Stulpgetriebe verriegelt.

Fensternummern: 1

Siehe folgende Plananlage:
-231201_EIS2_5_AR_GES_FL_XX_6898_P_0

Detailplanung:
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Einbauort: TOWER, Loggia (1.OG)
Menge: 1,000 Stk

#### Bereich 1.9 Aluminiumfenster im 10.OG (TOWER)

**1.9.10 AF-35, 1-teilig, b/h=1,265/2,525m, SSK3**
Fensterelement wie Leitbeschreibung, liefern und fachgerecht montieren.

| Gesamtabmessungen: | b/h = 1,265 x 3,525m (Rohbaumasse) |
| --- | --- |
| Befestigungsgrund: | Beton/ MW |
| Beschlag: | Dreh-Kipp |
| Anforderungen Schallschutz: | Rw >= 37 dB |
| Rahmenverbreiterung: | oben 24 cm, untern ca. 33 cm (FBA) |
| Schwellenausbildung: | OK Schwelle = OK FFB |
| Brüstungshöhe: | 0 cm |
| DIN | Rechts |

Anschlüsse:

| Seitlich: | AS-WDVS |
| --- | --- |
| Oben: | AO-WDVS |
| Unten: | AU-Nullschwelle |

Fensternummern: AF35 - 1

Einbauort: 10.OG (Tower)

Siehe folgende Plananlage:
231201_EIS2_5_AR_GES_FL_XX_6874_P_1

Detailplanung:
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Menge: 1,000 Stk

**1.9.20 AF-36, 1-teilig, b/h=1,14/3,525m, SSK3**
*** Bezugsbeschreibung
Fensterelement wie Leitbeschreibung, liefern und fachgerecht montieren.

| Gesamtabmessungen: | b/h = 1,14 x 3,525m (Rohbaumasse) |
| --- | --- |
| Befestigungsgrund: | Beton/ MW |
| Beschlag: | Dreh-Kipp |
| Anforderungen Schallschutz: | Rw >= 37 dB |
| Anforderung Fenstergriffe: | - |
| Rahmenverbreiterung: | oben 24 cm, untern ca. 33 cm (FBA) |
| Durchsturzsicher | von innen |
| Schwellenausbildung: | OK Schwelle = OK FFB |
| Brüstungshöhe: | 0 cm |
| DIN | Links |

Anschlüsse:

| Seitlich: | AS-WDVS |
| --- | --- |
| Oben: | AO-WDVS |
| Unten: | AU-Nullschwelle |

Fensternummern: AF36 - 1 bis 3

Einbauort: 10.OG (Tower)

Siehe folgende Plananlage:
231201_EIS2_5_AR_GES_FL_XX_6875_P_1

Detailplanung:
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Menge: 3,000 Stk

**1.9.30 KF-37, 1-teilig, b/h=1,14/3,525m, SSK3**
*** wie Position 1.9.20
Fensterelement wie Leitbeschreibung, liefern und fachgerecht montieren.

DIN  Rechts

Fensternummern: AF37 - 1 bis 3

Einbauort: 10.OG (Tower)

Siehe folgende Plananlage:
231201_EIS2_5_AR_GES_FL_XX_6876_P_1
Menge: 3,000 Stk

**1.9.40 AF-38, 1-teilig, b/h=1,265/2,195m, SSK3**
Fensterelement wie Leitbeschreibung, liefern und fachgerecht montieren.

| Gesamtabmessungen: | b/h = 1,265 x 2,195m (Rohbaumasse) |
| --- | --- |
| Befestigungsgrund: | Beton/ MW |
| Beschlag: | Dreh-Kipp |
| Anforderungen Schallschutz: | Rw >= 37 dB |
| Anforderung Einbruchhemmung: | RC 1 |
| Durchsturzsicher | von innen |
| Rahmenverbreiterung: | oben 24 cm, untern ca. 3 cm |
| Brüstungshöhe: | 100 cm |

Anschlüsse:

| Seitlich: | AS-WDVS |
| --- | --- |
| Oben: | AO-WDVS |
| Unten: | AU-Nullschwelle |

Fensternummern: AF38 - 1

Einbauort: 10.OG (Tower)

Siehe folgende Plananlage:
231201_EIS2_5_AR_GES_FL_XX_6877_P_1

Detailplanung:
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Menge: 1,000 Stk

**1.9.50 AF-39, 2-teilig, b/h=2,39/3,525m, SSK3 (Schiebetür)**
*** Bezugsbeschreibung
Fensterelement wie Leitbeschreibung, liefern und fachgerecht montieren.

Teilung:
Fensterelement ist 2-teilig. Fensterelement vertikal 1-mal geteilt. (Schiebetür)

| Gesamtabmessungen: | b/h = 2,39 x 3,525 m (Rohbaumasse) |
| --- | --- |
| Befestigungsgrund: | Beton/ MW |
| Beschlag: | Schiebebeschlag |
| Anforderungen Schallschutz: | Rw >= 37 dB |
| Rahmenverbreiterung: | oben 25 cm, untern ca. 33 cm (FBA) |
| Durchsturzsicher | von innen |
| Schwellenausbildung: | OK Schwelle = OK FFB |
| Brüstungshöhe: | 0 cm |
| DIN | Rechts |

Anschlüsse:

| Seitlich: | AS-WDVS |
| --- | --- |
| Oben: | AO-WDVS |
| Unten: | AU-Nullschwelle |

Fensternummern: AF39 - 1 und 2

Einbauort: 10.OG (Tower)

Siehe folgende Plananlage:
231201_EIS2_5_AR_GES_FL_XX_6878_P_1

Detailplanung:
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Menge: 1,000 Stk

**1.9.60 AF-40, 2-teilig, b/h=2,39/3,525m, SSK3 (Schiebetür)**
*** wie Position 1.9.50
Fensterelement wie Leitbeschreibung, liefern und fachgerecht montieren.

DIN  Links

Fensternummern: KF40 - 1 und 2

Einbauort: 10.OG (Tower)

Siehe folgende Plananlage:
231201_EIS2_5_AR_GES_FL_XX_6879_P_1
Menge: 2,000 Stk

**1.9.70 AF-41, 3-teilig, b/h=2,39/3,525m, SSK3**
*** Bezugsbeschreibung
Fensterelement wie Leitbeschreibung, liefern und fachgerecht montieren.

Teilung:
Fensterelement ist 3-teilig. Fensterelement vertikal 2-mal geteilt. (Schiebetür)

| Gesamtabmessungen: | b/h = 2,39 x 3,525m (Rohbaumasse) |
| --- | --- |
| Befestigungsgrund: | Beton/ MW |
| Beschlag: | Dreh / Dreh-Kipp / Dreh |
| Anforderungen Schallschutz: | Rw >= 37 dB |
| Rahmenverbreiterung: | oben 24 cm, untern ca. 33 cm (FBA) |
| Durchsturzsicher | von innen |
| Schwellenausbildung: | OK Schwelle = OK FFB |
| Brüstungshöhe: | 0 cm |
| DIN | L / L / R |

Anschlüsse:

| Seitlich: | AS-WDVS |
| --- | --- |
| Oben: | AO-WDVS |
| Unten: | AU-Nullschwelle |

Fensternummern: AF41 - 1 und 2

Einbauort: 10.OG (Tower)

Siehe folgende Plananlage:
231201_EIS2_5_AR_GES_FL_XX_6880_P_1

Detailplanung:
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Menge: 1,000 Stk

**1.9.80 AF-42, 3-teilig, b/h=2,39/3,525m, SSK3**
*** wie Position 1.9.70
Fensterelement wie Leitbeschreibung, liefern und fachgerecht montieren.

DIN  L / R / R

Fensternummern: AF 42 - 1 Saunafenster
  AF42 - 2

Einbauort: 10.OG (Tower)

Siehe folgende Plananlage:
231201_EIS2_5_AR_GES_FL_XX_6881_P_1
Menge: 2,000 Stk

**1.9.90 AF-43, 1-teilig, b/h=1,265/3,525m, SSK3**
Fensterelement wie Leitbeschreibung, liefern und fachgerecht montieren.

| Gesamtabmessungen: | b/h = 1,265 x 3,525m (Rohbaumasse) |
| --- | --- |
| Befestigungsgrund: | Beton/ MW |
| Beschlag: | Dreh-Kipp |
| Anforderungen Schallschutz: | Rw >= 37 dB |
| Rahmenverbreiterung: | oben 24 cm, untern ca. 33 cm (FBA) |
| Durchsturzsicher | von innen |
| Schwellenausbildung: | OK Schwelle = OK FFB |
| Brüstungshöhe: | 0 cm |
| DIN | Rechts |

Anschlüsse:

| Seitlich: | AS-WDVS |
| --- | --- |
| Oben: | AO-WDVS |
| Unten: | AU-Nullschwelle |

Fensternummern: AF43 - 1

Einbauort: 10.OG (Tower)

Siehe folgende Plananlage:
231201_EIS2_5_AR_GES_FL_XX_6881_P_1

Detailplanung:
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Menge: 1,000 Stk

**1.9.100 AF-45, 1-teilig, b/h=1,265/1,40m, SSK3**
Fensterelement wie Leitbeschreibung, liefern und fachgerecht montieren.

| Gesamtabmessungen: | b/h = 1,265 x 1,40m (Rohbaumasse) |
| --- | --- |
| Befestigungsgrund: | Beton/ MW |
| Beschlag: | Dreh-Kipp |
| Anforderungen Schallschutz: | Rw >= 37 dB |
| Rahmenverbreiterung: | untern 3 cm, oben 24 cm |
| Brüstungshöhe: | 117 cm |

Anschlüsse:

| Seitlich: | AS-WDVS |
| --- | --- |
| Oben: | AO-WDVS |
| Unten: | AU-Nullschwelle |

Fensternummern: AF45 - 1

Einbauort: 10.OG (Tower) Saunafenster

Siehe folgende Plananlage:
231201_EIS2_5_AR_GES_FL_XX_6884_P_1

Detailplanung:
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Menge: 1,000 Stk

#### Bereich 1.10 Aluminium-Raffstore (TOWER)

**1.10.10 Raffstore, B/H = 1,01 / ca. 2,32 m, AF 12+17**
Raffstore als komplette Leistung gemäß Leistungsbeschreibung
herstellen, liefern und inkl. aller erforderlichen Nebenleistungen einbauen.

| Feldbreite | 1,01 m |
| --- | --- |
| Behanghöhe (ohne Schacht) | ca. 2,32 m |

Fensterbezeichnung:

| AF-12 | 01 - 02 |
| --- | --- |
| AF-17 | 01 - 02 |

Siehe folgende Plananlage:
-240124_EIS2_5_AR_RIE_DT_FE_6806_P_1
(auch für folgende Positionen)
Menge: 4,000 Stk

**1.10.20 Raffstore, B/H = 1,01 / ca. 3,24 m, AF 03+07**
Raffstore als komplette Leistung gemäß Leistungsbeschreibung
herstellen, liefern und inkl. aller erforderlichen Nebenleistungen einbauen.

| Feldbreite | 1,01 m |
| --- | --- |
| Behanghöhe (ohne Schacht) | ca. 3,24 m |

Fensterbezeichnung:

| AF-03 | 01 |
| --- | --- |
| AF-07 | 01 |
Menge: 2,000 Stk

**1.10.30 Raffstore, B/H = 1,14 / ca. 2,17 m, AF 09**
Raffstore als komplette Leistung gemäß Leistungsbeschreibung
herstellen, liefern und inkl. aller erforderlichen Nebenleistungen einbauen.

Achtung: im EG aber kleine Raffstore

| Feldbreite | 1,01 m |
| --- | --- |
| Behanghöhe (ohne Schacht) | ca. 2,11 m |

Fensterbezeichnung:

AF-09  01 - 02

Siehe folgende Plananlage:
-240124_EIS2_5_AR_RIE_DT_FE_6806_P_1
Menge: 2,000 Stk

**1.10.40 Raffstore, B/H = 1,14 / ca. 2,32 m, AF 14+15**
Raffstore als komplette Leistung gemäß Leistungsbeschreibung
herstellen, liefern und inkl. aller erforderlichen Nebenleistungen einbauen.

| Feldbreite | 1,01 m |
| --- | --- |
| Behanghöhe (ohne Schacht) | ca. 2,32 m |

Fensterbezeichnung:

| AF-14 | 01 - 03 |
| --- | --- |
| AF-15 | 01 - 03 |

Siehe folgende Plananlage:
-240124_EIS2_5_AR_RIE_DT_FE_6806_P_1
Menge: 6,000 Stk

**1.10.50 Raffstore, B/H = 1,14 / ca. 3,24 m, AF 08**
Raffstore als komplette Leistung gemäß Leistungsbeschreibung
herstellen, liefern und inkl. aller erforderlichen Nebenleistungen einbauen.

| Feldbreite | 1,01 m |
| --- | --- |
| Behanghöhe (ohne Schacht) | ca. 2,24 m |

Fensterbezeichnung:

AF-08  01
Menge: 1,000 Stk

**1.10.60 Raffstore, B/H = 1,39 / ca. 2,32 m, AF 18+19**
Raffstore als komplette Leistung gemäß Leistungsbeschreibung
herstellen, liefern und inkl. aller erforderlichen Nebenleistungen einbauen.

| Feldbreite | 1,01 m |
| --- | --- |
| Behanghöhe (ohne Schacht) | ca. 2,32 m |

Fensterbezeichnung:

| AF-18 | 01 - 02 |
| --- | --- |
| AF-19 | 01 - 02 |
Menge: 4,000 Stk

**1.10.70 Raffstore, B/H = 1,39 / ca. 3,24 m, AF 04+05**
Raffstore als komplette Leistung gemäß Leistungsbeschreibung
herstellen, liefern und inkl. aller erforderlichen Nebenleistungen einbauen.

| Feldbreite | 1,01 m |
| --- | --- |
| Behanghöhe (ohne Schacht) | ca. 3,71 m |

Fensterbezeichnung:

| AF-04 | 01 - 02 |
| --- | --- |
| AF-05 | 01 - 02 |
Menge: 4,000 Stk

**1.10.80 Raffstore, B/H = 2,39 / ca. 2,32 m, AF 13+16+20+20a**
*** Bezugsbeschreibung
Raffstore als komplette Leistung gemäß Leistungsbeschreibung
herstellen, liefern und inkl. aller erforderlichen Nebenleistungen einbauen.

| Feldbreite | 1,01 m |
| --- | --- |
| Behanghöhe (ohne Schacht) | ca. 2,32 m |

Fensterbezeichnung:

| AF-13 | 01 |
| --- | --- |
| AF-16 | 01 |
| AF-20 | 01 |
| AF-20a | 01 |
Menge: 4,000 Stk

**1.10.90 ZUL Raffstore, B/H = 2,39 / ca. 2,32 m, AF 13+16, in der Vorhangfassade**
*** wie Position 1.10.80
Einbau in der Vorhangfassade.

| AF-13 | 01 |
| --- | --- |
| AF-16 | 01 |
Menge: 2,000 Stk

**1.10.100 Raffstore, B/H = 2,39 / ca. 3,24 m, AF 06+10+11**
Raffstore als komplette Leistung gemäß Leistungsbeschreibung
herstellen, liefern und inkl. aller erforderlichen Nebenleistungen einbauen.

| Feldbreite | 1,01 m |
| --- | --- |
| Behanghöhe (ohne Schacht) | ca. 2,35 m |

Fensterbezeichnung:

| AF-06 | 01 |
| --- | --- |
| AF-10 | 01 |
| AF-11 | 01 |
Menge: 3,000 Stk

#### Bereich 1.11 Aluminium-Raffstore im 10.OG (TOWER)

**1.11.10 Raffstore, B/H = 2,39 / 2,88 m, AF 39+40**
Raffstore als komplette Leistung gemäß Leistungsbeschreibung
herstellen, liefern und inkl. aller erforderlichen Nebenleistungen einbauen.

| Feldbreite | 2,39 m |
| --- | --- |
| Behanghöhe (ohne Schacht) | ca. 2,88 m |

Fensterbezeichnung:

| KF39 | 01 |
| --- | --- |
| KF40 | 01 - 02 |
Menge: 3,000 Stk

**1.11.20 Raffstore, B/H = 1,265 / ca. 2,88 m, AF 35+43**
Raffstore als komplette Leistung gemäß Leistungsbeschreibung
herstellen, liefern und inkl. aller erforderlichen Nebenleistungen einbauen.

| Feldbreite | 1,265 m |
| --- | --- |
| Behanghöhe (ohne Schacht) | ca. 2,88 m |

Fensterbezeichnung:

| AF-35 | 01 |
| --- | --- |
| AF-43 | 01 |
Menge: 2,000 Stk

**1.11.30 Raffstore, B/H = 1,14 / ca. 2,88 m, AF 36+37**
Raffstore als komplette Leistung gemäß Leistungsbeschreibung
herstellen, liefern und inkl. aller erforderlichen Nebenleistungen einbauen.

| Feldbreite | 1,14 m |
| --- | --- |
| Behanghöhe (ohne Schacht) | ca. 2,88 m |

Fensterbezeichnung:

| AF-36 | 01 - 03 |
| --- | --- |
| AF-37 | 01 - 03 |
Menge: 6,000 Stk

**1.11.40 Raffstore, B/H = 2,39 / ca. 2,88, AF 41+42**
Raffstore als komplette Leistung gemäß Leistungsbeschreibung
herstellen, liefern und inkl. aller erforderlichen Nebenleistungen einbauen.

| Feldbreite | 2,39 m |
| --- | --- |
| Behanghöhe (ohne Schacht) | ca. 2,88 m |

Fensterbezeichnung:

| KF41 | 01 |
| --- | --- |
| KF42 | 01 - 02 |
Menge: 3,000 Stk

**1.11.50 Raffstore, B/H = 1,265 / ca. 2,88 m, AF 43**
Raffstore als komplette Leistung gemäß Leistungsbeschreibung
herstellen, liefern und inkl. aller erforderlichen Nebenleistungen einbauen.

| Feldbreite | 1,265 m |
| --- | --- |
| Behanghöhe (ohne Schacht) | ca. 2,88 m |

Fensterbezeichnung:

KF43  01
Menge: 1,000 Stk

**1.11.60 Raffstore, B/H = 1,265 / ca. 1,2 m, AF 45**
Raffstore als komplette Leistung gemäß Leistungsbeschreibung
herstellen, liefern und inkl. aller erforderlichen Nebenleistungen einbauen.

| Feldbreite | 1,265 m |
| --- | --- |
| Behanghöhe (ohne Schacht) | ca. 1,2 m |

Fensterbezeichnung:

AF-45  01
Menge: 1,000 Stk

#### Bereich 1.12 Sonstiges

**1.12.10 Inbetriebnahme der Automatik Schiebetür**
*** Pauschalposition
Vor der ersten Inbetriebnahme der Automatik-Schiebetür
muss der ordnungsgemäße Einbau aller Elemente und deren
elektrischer Anschluss überprüft werden. Besondere Sorgfalt ist
hierbei auf die Elemente zur Freischaltung der Verriegelung
im Gefahrenfall zu verwenden.

Der ordnungsgemäße Einbau und die Funktionsfähigkeit der
Tür muss durch einen Sachkundigen festgestellt werden.

Einbauort: RIEGEL, AT-10 EG-Riegel (Westfassade)
Menge: 1,000 psch

**1.12.20 Abnahmeprüfung der Automatik Schiebetür**
*** Pauschalposition
Nach dem betriebsfertigen Einbau der Antriebe am
Anwendungsort sind deren einwandfreie Funktion und
vorschriftsmäßige Installation durch eine Abnahmeprüfung festzustellen.

Die Abnahmeprüfung darf nur von autorisierten
Fachkräften oder von Fachkräften einer dafür
benannten Prüfstelle durchgeführt werden.
Dem Betreiber ist über die erfolgreiche
Abnahmeprüfung eine Bescheinigung
auszustellen; sie ist durch den Betreiber
aufzubewahren.

Einbauort: RIEGEL, AT-10 EG-Riegel (Westfassade)
Menge: 1,000 psch

**1.12.30 Bereitstellung Bauoliven Fenster**
Bereitstellung, Ein- und Ausbau einfacher Oliven für kontrolliertes
Öffnen während der Bauphase von ausgesuchten Fenstern
(Angabe durch Bauleitung).

Preis für eine Olive, Dauer der Vorhaltung kann variieren,
maximal bis zum Ende der Bauzeit.
Menge: 37,000 Stk

**1.12.40 Bereitstellung Bauoliven Türen**
Bereitstellung, Ein- und Ausbau einfacher Oliven für kontrolliertes
Öffnen während der Bauphase von ausgesuchten Türen
(Angabe durch Bauleitung).

Preis für eine Olive, Dauer der Vorhaltung kann variieren,
maximal bis zum Ende der Bauzeit.
Menge: 10,000 Stk

**1.12.50 Schutz der Elemente durch PE-Säcke**
*** Bedarfsposition ohne GB
Schutz der Elemente durch PE-Säcke über den Flügeln,
Festfelder ausgenommen.

Bauteil: RIEGEL und TOWER
Menge: 1,000 m²

**1.12.60 Jährliche Prüfung und Wartung der Automatik Schiebetür**
*** Pauschalposition
*** Bedarfsposition ohne GB
Kosten für die, in Abständen von maximal zwölf
Monaten erforderliche Prüfung der Antriebe auf
ordnungsgemäßes und störungsfreies
Zusammenwirken aller Geräte sowie eine Wartung.

Die jährliche Prüfung Wartung darf nur von einem
Fachmann oder einer dafür ausgebildeten Person
ausgeführt werden. Umfang, Ergebnis und Zeitpunkt der
jährlichen Prüfung und Wartung sind aufzuzeichnen.

Diese Aufzeichnungen sind durch den Betreiber
zu übergeben.

Einbauort: RIEGEL, AT-10 EG-Riegel (Westfassade)
Menge: 1,000 psch

**1.12.70 Dokumentationsunterlagen für Riegel**
*** Pauschalposition
*** Bezugsbeschreibung
Zusammenstellung und Übergabe der Dokumenationsunterlagen für alle in diesem Leistungsverzeichnis enthaltenen Leistungen bezogen auf den Baukörper Riegel, bestehend aus
- Fertigstellungsanzeige/Abnahmebegehren (auch bei Beantragung der Abnahme von Mängeln)
- Abnahmeprotokoll
- Fachbauleitererklärung/Errichtererklärung
- Ansprechpartner mit Telefonnummer für Service und Wartung etc.
- Prüfzeugnissen
- Übereinstimmungserklärungen, bei Bedarf nach Vorgabe des Brandschutzprüfers zu formulieren
- Pflege- und Wartungsanleitungen
- technischen Beschrieben
- Herstellerdokumentationen, technischen Detailblättern, Stück- und Lieferantenlisten
- Baustellenmaterialliste, in der das verwendete Material einschl. Farbnummern aufzulisten ist
Die einzelnen Anstriche siehe oben sind geordnet mit
Registerblättern in einem Ordner abzugeben.
Auf der ersten Seite muss sich ein Inhaltsverzeichnis befinden.
Die Unterlagen sind EINSEITIG BEDRUCKT einzureichen, es
sei denn, es handelt sich um Prüfbücher des Herstellers.

Übergabe mit Anschreiben an dem AG 3-fach, in stabilen
Ordnern, beschriftet sowie auf Datenträger
vor der Abnahme bzw. Schlussrechnung
(Voraussetzung für Regulierung der Schlussrechnung).
Menge: 1,000 psch

**1.12.80 Dokumentationsunterlagen für Tower**
*** Pauschalposition
*** wie Position 1.12.70
Unterlagen für Tower
Menge: 1,000 psch

#### Bereich 1.13 Stundenlohnarbeiten

**1.13.10 Stundensatz für Vorarbeiter**
Für Arbeiten, die mit besonderem Auftrag der Bauleitung im
Stundenlohn auf Nachweis auszuführen sind für:

Vorarbeiter
Menge: 20,000 Std

**1.13.20 Stundensatz für Facharbeiter**
Für Arbeiten, die mit besonderem Auftrag der Bauleitung im
Stundenlohn auf Nachweis auszuführen sind für:

Facharbeiter
Menge: 20,000 Std

**1.13.30 Stundensatz für Bauhelfer**
Für Arbeiten, die mit besonderem Auftrag der Bauleitung im
Stundenlohn auf Nachweis auszuführen sind für

Bauhelfer
Menge: 20,000 Std
